# Deshumidificador de condensación

- Propiedad del archivo: CYPE INGENIEROS, S.A.
- Formato: FIEBDC-3/2002
- Ámbito geográfico: Región de Murcia
- Divisa: EUR
- Costes indirectos: 3.00 %
- IVA: 21.00 %

## I Instalaciones

### IC Calefacción, refrigeración, climatización y A.C.S.

#### ICF Unidades no autónomas para climatización

**ICF100** Ud Deshumidificador de condensación.
Deshumidificador para adosar a pared, caudal de aire nominal 600 m³/h, dimensiones 800x650x230 mm, compuesto por unidad frigorífica completa, batería de pretratamiento, batería de postratamiento, envolvente de MDF acabado lacado blanco y rejilla de aluminio anodizado. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt38rdz900d | Ud | Deshumidificador para adosar a pared, caudal de aire nominal 600 m³/h, dimensiones 800x650x230 mm, compuesto por unidad frigorífica completa, batería de pretratamiento, batería de postratamiento, envolvente de MDF acabado lacado blanco y rejilla de aluminio anodizado. (material) | 1.000 | 1784.25 | 1784.25 |
| mo005 | h | Oficial 1ª instalador de climatización. (mano de obra) | 3.251 | 23.16 | 75.29 |
| mo104 | h | Ayudante instalador de climatización. (mano de obra) | 3.251 | 21.75 | 70.71 |
| % | % | Costes directos complementarios | 2 % | 1930.25 | 38.61 |
|  |  | Costes directos |  |  | 1968.86 |
