# Estufa a pellets

- Propiedad del archivo: CYPE INGENIEROS, S.A.
- Formato: FIEBDC-3/2002
- Ámbito geográfico: Región de Murcia
- Divisa: EUR
- Costes indirectos: 3.00 %
- IVA: 21.00 %

## I Instalaciones

### IC Calefacción, refrigeración, climatización y A.C.S.

#### ICH Chimeneas, hogares, cocinas, cassettes insertables y estufas

**ICH030** Ud Estufa a pellets.
Estufa a pellets, potencia térmica nominal total de 5,3 a 24 kW (potencia térmica al aire 4 kW y potencia térmica al agua 20 kW), rendimiento 90%, volumen de calefacción, calculado con un requisito de 40 W/m³, 600 m³, revestimiento de mayólica color antracita, sistema de ventilación forzada controlada electrónicamente, con posibilidad de alimentación de un sistema de calefacción por radiadores o por suelo radiante o de producción de A.C.S., con mando a distancia, compuesta de frontal (puerta, rejilla y puerta inferior) de fundición, hogar de ladrillos refractarios, quemador de fundición, cristal cerámico resistente a los 800°C, panel de control con pantalla de led, termostato-programador, empuñadura oculta para apertura, sistema de circulación de agua caliente con bomba y vaso de expansión y depósito para pellets de 56,5 litros. Incluso accesorios de conexión al conducto de evacuación de los productos de la combustión, sin incluir este conducto. Totalmente montada y conexionada.
Incluye: Replanteo de la estufa. Presentación de los elementos. Montaje de la estufa y sus accesorios. Conexión al conducto de evacuación.
Criterio de medición de proyecto: Número de unidades previstas, según documentación gráfica de Proyecto.
Criterio de medición de obra: Se medirá el número de unidades realmente ejecutadas según especificaciones de Proyecto.

| Código | Ud | Descripción | Rendimiento | Precio | Importe |
|---|---|---|---|---|---|
| mt38arc030bj | Ud | Estufa a pellets, potencia térmica nominal total de 5,3 a 24 kW (potencia térmica al aire 4 kW y potencia térmica al agua 20 kW), rendimiento 90%, volumen de calefacción, calculado con un requisito de 40 W/m³, 600 m³, revestimiento de mayólica color antracita, sistema de ventilación forzada controlada electrónicamente, con posibilidad de alimentación de un sistema de calefacción por radiadores o por suelo radiante o de producción de A.C.S., con mando a distancia, compuesta de frontal (puerta, rejilla y puerta inferior) de fundición, hogar de ladrillos refractarios, quemador de fundición, cristal cerámico resistente a los 800°C, panel de control con pantalla de led, termostato-programador, empuñadura oculta para apertura, sistema de circulación de agua caliente con bomba y vaso de expansión y depósito para pellets de 56,5 litros, según UNE-EN 13240. (material) | 1.000 | 4870.13 | 4870.13 |
| mt38arc600a | Ud | Puesta en marcha y formación en el manejo de estufa a pellets. (material) | 1.000 | 60.00 | 60.00 |
| mo004 | h | Oficial 1ª calefactor. (mano de obra) | 1.068 | 23.16 | 24.73 |
| mo103 | h | Ayudante calefactor. (mano de obra) | 1.068 | 21.75 | 23.23 |
| % | % | Costes directos complementarios | 2 % | 4978.09 | 99.56 |
|  |  | Costes directos |  |  | 5077.65 |
