# Termostato para sistema de calefacción por techo, pared o suelo radiantes

- Propiedad del archivo: CYPE INGENIEROS, S.A.
- Formato: FIEBDC-3/2002
- Ámbito geográfico: Región de Murcia
- Divisa: EUR
- Costes indirectos: 3.00 %
- IVA: 21.00 %

## I Instalaciones

### IC Calefacción, refrigeración, climatización y A.C.S.

#### ICM Emisores eléctricos para calefacción

**ICM058** Ud Termostato para sistema de calefacción por techo, pared o suelo radiantes.
Termostato programador, digital, con comunicación por radiofrecuencia, con receptor para termostato programador.
Incluye: Conexionado eléctrico con los emisores y con la red eléctrica suministradora. Comprobación de su correcto funcionamiento.
Criterio de medición de proyecto: Número de unidades previstas, según documentación gráfica de Proyecto.
Criterio de medición de obra: Se medirá el número de unidades realmente ejecutadas según especificaciones de Proyecto.

| Código | Ud | Descripción | Rendimiento | Precio | Importe |
|---|---|---|---|---|---|
| mt38ilo510a | Ud | Termostato programador, digital, con comunicación por radiofrecuencia. (material) | 1.000 | 163.80 | 163.80 |
| mt38ilo515a | Ud | Receptor para termostato programador, con comunicación por radiofrecuencia. (material) | 1.000 | 93.60 | 93.60 |
| mt35aia010a | m | Tubo curvable de PVC, corrugado, de color negro, de 16 mm de diámetro nominal, para canalización empotrada en obra de fábrica (paredes y techos). Resistencia a la compresión 320 N, resistencia al impacto 1 julio, temperatura de trabajo -5°C hasta 60°C, con grado de protección IP545 según UNE 20324, no propagador de la llama. Según UNE-EN 61386-1 y UNE-EN 61386-22. (material) | 3.000 | 0.37 | 1.11 |
| mt35cun020a | m | Cable unipolar H07Z1-K (AS), siendo su tensión asignada de 450/750 V, reacción al fuego clase Cca-s1a,d1,a1 según UNE-EN 50575, con conductor multifilar de cobre clase 5 (-K) de 1,5 mm² de sección, con aislamiento de compuesto termoplástico a base de poliolefina libre de halógenos con baja emisión de humos y gases corrosivos (Z1). Según UNE 211025. (material) | 9.000 | 0.41 | 3.69 |
| mo004 | h | Oficial 1ª calefactor. (mano de obra) | 0.107 | 23.16 | 2.48 |
| mo103 | h | Ayudante calefactor. (mano de obra) | 0.107 | 21.75 | 2.33 |
| % | % | Costes directos complementarios | 2 % | 267.01 | 5.34 |
|  |  | Costes directos |  |  | 272.35 |
