# Sensor de temperatura de suelo, para sistema de calefacción por suelo radiante

- Propiedad del archivo: CYPE INGENIEROS, S.A.
- Formato: FIEBDC-3/2002
- Ámbito geográfico: Región de Murcia
- Divisa: EUR
- Costes indirectos: 3.00 %
- IVA: 21.00 %

## I Instalaciones

### IC Calefacción, climatización y A.C.S.

#### ICM Emisores eléctricos para calefacción

**ICM059** Ud Sensor de temperatura de suelo, para sistema de calefacción por suelo radiante.
Sensor de temperatura de suelo, para sistema de calefacción por suelo radiante, con cable de 3 m de longitud, con tubo corrugado para alojamiento del cable del sensor y mortero de cemento, industrial, M-2,5 para relleno de las rozas. Totalmente montado, conexionado y probado.
Incluye: Apertura de roza para alojar el tubo corrugado, para colocación del sensor bajo el emisor eléctrico. Colocación de la sonda en el tubo. Conexionado eléctrico de la sonda con el termostato.
Criterio de medición de proyecto: Número de unidades previstas, según documentación gráfica de Proyecto.
Criterio de medición de obra: Se medirá el número de unidades realmente ejecutadas según especificaciones de Proyecto.

| Código | Ud | Descripción | Rendimiento | Precio | Importe |
|---|---|---|---|---|---|
| mt38ilo530a | Ud | Sensor de temperatura de suelo, para sistema de calefacción por suelo radiante, con cable de 3 m de longitud. (material) | 1.000 | 11.70 | 11.70 |
| mt35aia010a | m | Tubo curvable de PVC, corrugado, de color negro, de 16 mm de diámetro nominal, para canalización empotrada en obra de fábrica (paredes y techos). Resistencia a la compresión 320 N, resistencia al impacto 1 julio, temperatura de trabajo -5°C hasta 60°C, con grado de protección IP545 según UNE 20324, no propagador de la llama. Según UNE-EN 61386-1 y UNE-EN 61386-22. (material) | 2.000 | 0.26 | 0.52 |
| mt08aaa010a | m³ | Agua. (material) | 0.006 | 1.50 | 0.01 |
| mt09mif010ba | t | Mortero industrial para albañilería, de cemento, color gris, categoría M-2,5 (resistencia a compresión 2,5 N/mm²), suministrado en sacos, según UNE-EN 998-2. (material) | 0.004 | 32.93 | 0.13 |
| mo004 | h | Oficial 1ª calefactor. (mano de obra) | 0.054 | 19.48 | 1.05 |
| mo103 | h | Ayudante calefactor. (mano de obra) | 0.065 | 18.16 | 1.18 |
| % | % | Costes directos complementarios | 2 % | 14.59 | 0.29 |
|  |  | Costes directos |  |  | 14.88 |
