# Conducto oblongo

- Propiedad del archivo: CYPE INGENIEROS, S.A.
- Formato: FIEBDC-3/2002
- Ámbito geográfico: Región de Murcia
- Divisa: EUR
- Costes indirectos: 3.00 %
- IVA: 21.00 %

## I Instalaciones

### IC Calefacción, refrigeración, climatización y A.C.S.

#### ICR Sistemas de conducción de aire

**ICR018** m Conducto oblongo.
Conducto oblongo de pared simple helicoidal de acero galvanizado, de 700x165 mm y 0,8 mm de espesor, con refuerzos, suministrado en tramos de 3 m, para instalaciones de ventilación y climatización. Incluso accesorios de montaje y elementos de fijación.
Incluye: Replanteo del recorrido de los conductos. Marcado y posterior anclaje de los soportes de los conductos. Montaje y fijación de conductos. Comprobación de su correcto funcionamiento.
Criterio de medición de proyecto: Longitud proyectada, según documentación gráfica de Proyecto, medida entre los ejes de los elementos o de los puntos a conectar, descontando las piezas especiales.
Criterio de medición de obra: Se medirá la longitud realmente ejecutada según especificaciones de Proyecto.

| Código | Ud | Descripción | Rendimiento | Precio | Importe |
|---|---|---|---|---|---|
| mt42coa100jb | m | Conducto oblongo de pared simple helicoidal de acero galvanizado, de 700x165 mm y 0,8 mm de espesor, con refuerzos, suministrado en tramos de 3 m, para instalaciones de ventilación y climatización. (material) | 1.050 | 62.57 | 65.70 |
| mt42coa190j | Ud | Repercusión, por m, de material auxiliar para fijación de conductos oblongos de aire de 700x165 mm en instalaciones de ventilación y climatización. (material) | 1.000 | 7.74 | 7.74 |
| mo013 | h | Oficial 1ª montador de conductos de chapa metálica. (mano de obra) | 0.054 | 23.16 | 1.25 |
| mo084 | h | Ayudante montador de conductos de chapa metálica. (mano de obra) | 0.054 | 21.78 | 1.18 |
| % | % | Costes directos complementarios | 2 % | 75.87 | 1.52 |
|  |  | Costes directos |  |  | 77.39 |
