# Módulo purificador del aire para recuperador de calor aire-aire

- Propiedad del archivo: CYPE INGENIEROS, S.A.
- Formato: FIEBDC-3/2002
- Ámbito geográfico: Región de Murcia
- Divisa: EUR
- Costes indirectos: 3.00 %
- IVA: 21.00 %

## I Instalaciones

### IC Calefacción, refrigeración, climatización y A.C.S.

#### ICR Sistemas de conducción de aire

**ICR127** Ud Módulo purificador del aire para recuperador de calor aire-aire.
Módulo purificador del aire para recuperador de calor aire-aire, con destrucción de la carga viral y bacteriana, eliminación de contaminantes y reducción de olores desagradables, mediante ionizador de plasma por fotocatálisis con lámpara de rayos UV, rango de caudal de aire de 1000 a 2500 m³/h, caudal de aire nominal 1900 m³/h, caudal de aire mínimo 1000 m³/h, caudal de aire máximo 2500 m³/h, pérdida de carga sin filtro 10 Pa, pérdida de carga con filtro 90 Pa, consumo eléctrico sin filtro 20 W, consumo eléctrico con filtro 110 W, alimentación monofásica a 230 V, reducción media de la carga viral mayor del 98%, reducción de la carga bacteriana mayor del 97% y reducción media de los compuestos orgánicos volátiles del 50%.
Incluye: Colocación y fijación. Conexionado y comprobación de su correcto funcionamiento.
Criterio de medición de proyecto: Número de unidades previstas, según documentación gráfica de Proyecto.
Criterio de medición de obra: Se medirá el número de unidades realmente ejecutadas según especificaciones de Proyecto.

| Código | Ud | Descripción | Rendimiento | Precio | Importe |
|---|---|---|---|---|---|
| mt42lmf605g | Ud | Módulo purificador del aire para recuperador de calor aire-aire, con destrucción de la carga viral y bacteriana, eliminación de contaminantes y reducción de olores desagradables, mediante ionizador de plasma por fotocatálisis con lámpara de rayos UV, rango de caudal de aire de 1000 a 2500 m³/h, caudal de aire nominal 1900 m³/h, caudal de aire mínimo 1000 m³/h, caudal de aire máximo 2500 m³/h, pérdida de carga sin filtro 10 Pa, pérdida de carga con filtro 90 Pa, consumo eléctrico sin filtro 20 W, consumo eléctrico con filtro 110 W, alimentación monofásica a 230 V, reducción media de la carga viral mayor del 98%, reducción de la carga bacteriana mayor del 97% y reducción media de los compuestos orgánicos volátiles del 50%. (material) | 1.000 | 6422.33 | 6422.33 |
| mo005 | h | Oficial 1ª instalador de climatización. (mano de obra) | 0.215 | 23.16 | 4.98 |
| mo104 | h | Ayudante instalador de climatización. (mano de obra) | 0.215 | 21.75 | 4.68 |
| % | % | Costes directos complementarios | 2 % | 6431.99 | 128.64 |
|  |  | Costes directos |  |  | 6560.63 |
