# Interruptor diferencial instantáneo superinmunizado, 2P/ 25A/30mA

- Propiedad del archivo: CYPE INGENIEROS, S.A.
- Formato: FIEBDC-3/2002
- Programa: Ejecutar Precios de Murcia en formato HTML
- Ámbito geográfico: Región de Murcia
- Divisa: EUR
- Costes indirectos: 0.03 %
- IVA: 21.00 %

## I Instalaciones

### IE Eléctricas

#### IEX Aparamenta

**IEX060** Ud Interruptor diferencial instantáneo superinmunizado, 2P/ 25A/30mA.
Suministro e instalación de interruptor diferencial instantáneo superinmunizado, 2P/25A/30mA, de 2 módulos. Incluso accesorios y fijaciones. Totalmente montado, conexionado y probado.
Incluye: Montaje y conexionado del elemento.
Criterio de medición de proyecto: Número de unidades previstas, según documentación gráfica de Proyecto.
Criterio de medición de obra: Se medirá el número de unidades realmente ejecutadas según especificaciones de Proyecto.

| Código | Ud | Descripción | Rendimiento | Precio | Importe |
|---|---|---|---|---|---|
| mt35cgm029ba | Ud | Interruptor diferencial instantáneo superinmunizado, 2P/25A/30mA, de 2 módulos, incluso p/p de accesorios de montaje. Según UNE-EN 61008-1. (material) | 1.000 | 138.84 | 138.84 |
| mo002 | h | Oficial 1ª electricista. (mano de obra) | 0.283 | 17.97 | 5.09 |
| % | % | Costes directos complementarios | 2 % | 143.93 | 2.88 |
|  |  | Costes directos |  |  | 146.81 |
