# Bloque diferencial regulable, 4P/ 160A

- Propiedad del archivo: CYPE INGENIEROS, S.A.
- Formato: FIEBDC-3/2002
- Programa: Ejecutar Precios de Murcia en formato HTML
- Ámbito geográfico: Región de Murcia
- Divisa: EUR
- Costes indirectos: 0.03 %
- IVA: 21.00 %

## I Instalaciones

### IE Eléctricas

#### IEX Aparamenta

**IEX060** Ud Bloque diferencial regulable, 4P/ 160A.
Suministro e instalación de bloque diferencial regulable, 4P/160A, de 4 módulos. Incluso accesorios y fijaciones. Totalmente montado, conexionado y probado.
Incluye: Montaje y conexionado del elemento.
Criterio de medición de proyecto: Número de unidades previstas, según documentación gráfica de Proyecto.
Criterio de medición de obra: Se medirá el número de unidades realmente ejecutadas según especificaciones de Proyecto.

| Código | Ud | Descripción | Rendimiento | Precio | Importe |
|---|---|---|---|---|---|
| mt35cgm031en | Ud | Bloque diferencial regulable, 4P/160A, de 4 módulos, incluso p/p de accesorios de montaje. Según UNE-EN 61008-1. (material) | 1.000 | 646.10 | 646.10 |
| mo002 | h | Oficial 1ª electricista. (mano de obra) | 0.565 | 17.97 | 10.15 |
| % | % | Costes directos complementarios | 2 % | 656.25 | 13.13 |
|  |  | Costes directos |  |  | 669.38 |
