# Instalaciones

- Propiedad del archivo: CYPE INGENIEROS, S.A.
- Formato: FIEBDC-3/2002
- Ámbito geográfico: Región de Murcia
- Divisa: EUR
- Costes indirectos: 3.00 %
- IVA: 21.00 %

## I Instalaciones

### IF Fontanería

#### IFW Elementos

**IFW070** Ud Arqueta de obra de fábrica, de dimensiones interiores 51x51x100 cm, con marco y tapa de fundición, para alojamiento de la válvula.
Formación de arqueta enterrada, de dimensiones interiores 51x51x100 cm, construida con fábrica de ladrillo cerámico perforado, de 1/2 pie de espesor, recibido con mortero de cemento, industrial, M-5, sobre solera de hormigón en masa HM-30/B/20/I+Qb de 15 cm de espesor, enfoscada y bruñida interiormente con mortero de cemento, industrial, con aditivo hidrófugo, M-15 formando aristas y esquinas a media caña, con marco y tapa de fundición clase B-125 según UNE-EN 124, para alojamiento de la válvula. Incluso formación de agujeros para el paso de los tubos. Totalmente montada, sin incluir la excavación ni el relleno del trasdós.
Incluye: Replanteo de la arqueta. Eliminación de las tierras sueltas del fondo de la excavación. Vertido y compactación del hormigón en formación de solera. Formación de la obra de fábrica con ladrillos, previamente humedecidos, colocados con mortero. Enfoscado y bruñido con mortero, redondeando los ángulos del fondo y de las paredes interiores de la arqueta. Formación de agujeros para el paso de los tubos. Conexionado. Colocación de la tapa. Eliminación de restos, limpieza final y retirada de escombros. Carga de escombros sobre camión o contenedor.
Criterio de medición de proyecto: Número de unidades previstas, según documentación gráfica de Proyecto.
Criterio de medición de obra: Se medirá el número de unidades realmente ejecutadas según especificaciones de Proyecto.

| Código | Ud | Descripción | Rendimiento | Precio | Importe |
|---|---|---|---|---|---|
| mt10hmf010kn | m³ | Hormigón HM-30/B/20/I+Qb, fabricado en central, con cemento SR. (material) | 0.147 | 86.40 | 12.70 |
| mt04lpv010a | Ud | Ladrillo cerámico perforado (panal), para revestir, 24x11,5x9 cm, según UNE-EN 771-1. (material) | 89.000 | 0.17 | 15.13 |
| mt08aaa010a | m³ | Agua. (material) | 0.010 | 1.50 | 0.02 |
| mt09mif010ca | t | Mortero industrial para albañilería, de cemento, color gris, categoría M-5 (resistencia a compresión 5 N/mm²), suministrado en sacos, según UNE-EN 998-2. (material) | 0.056 | 32.25 | 1.81 |
| mt08aaa010a | m³ | Agua. | 0.012 | 1.50 | 0.02 |
| mt09mif010la | t | Mortero industrial para albañilería, de cemento, color gris, con aditivo hidrófugo, categoría M-15 (resistencia a compresión 15 N/mm²), suministrado en sacos, según UNE-EN 998-2. (material) | 0.065 | 39.80 | 2.59 |
| mt11tfa010b | Ud | Marco y tapa de fundición, 50x50 cm, para arqueta registrable, clase B-125 según UNE-EN 124. (material) | 1.000 | 39.90 | 39.90 |
| au00auh040 |  | Vibrador de hormigón, eléctrico. | 1.000 | 0.00 | 0.00 |
| mo020 | h | Oficial 1ª construcción. (mano de obra) | 2.107 | 17.39 | 36.64 |
| mo113 | h | Peón ordinario construcción. (mano de obra) | 1.835 | 16.13 | 29.60 |
| % | % | Costes directos complementarios | 2 % | 138.41 | 2.77 |
|  |  | Costes directos |  |  | 141.18 |

| Código | Ud | Descripción | Precio |
|---|---|---|---|
| mo008 | h | Oficial 1ª fontanero. (mano de obra) | 17.97 |
| mo107 | h | Ayudante fontanero. (mano de obra) | 16.67 |
