# Tallo normalizado para acometida de gas

- Propiedad del archivo: CYPE INGENIEROS, S.A.
- Formato: FIEBDC-3/2002
- Ámbito geográfico: Región de Murcia
- Divisa: EUR
- Costes indirectos: 3.00 %
- IVA: 21.00 %

## I Instalaciones

### IG Gases combustibles

#### IGW Elementos

**IGW001** Ud Tallo normalizado para acometida de gas.
Tallo normalizado para acometida de gas, con transición de tubo de polietileno de 32 mm a tubo de cobre de 20/22 mm, con enlace monobloc y vaina metálica de protección del enlace rellena de resina de poliuretano como protección antihumedad, vaina de 2 m de acero inoxidable de 35 mm de diámetro, protegida por un tapón de elastómero para evitar la entrada de agua.
Incluye: Montaje, conexionado y comprobación de su correcto funcionamiento.
Criterio de medición de proyecto: Número de unidades previstas, según documentación gráfica de Proyecto.
Criterio de medición de obra: Se medirá el número de unidades realmente ejecutadas según especificaciones de Proyecto.

| Código | Ud | Descripción | Rendimiento | Precio | Importe |
|---|---|---|---|---|---|
| mt43tal010y | Ud | Tallo normalizado para acometida de gas, con transición de tubo de polietileno de 32 mm a tubo de cobre de 20/22 mm, con enlace monobloc y vaina metálica de protección del enlace rellena de resina de poliuretano como protección antihumedad, vaina de 2 m de acero inoxidable de 35 mm de diámetro, protegida por un tapón de elastómero para evitar la entrada de agua. (material) | 1.000 | 32.41 | 32.41 |
| mo010 | h | Oficial 1ª instalador de gas. (mano de obra) | 0.107 | 23.16 | 2.48 |
| mo109 | h | Ayudante instalador de gas. (mano de obra) | 0.107 | 21.75 | 2.33 |
| % | % | Costes directos complementarios | 2 % | 37.22 | 0.74 |
|  |  | Costes directos |  |  | 37.96 |
