# Válvula de gas

- Propiedad del archivo: CYPE INGENIEROS, S.A.
- Formato: FIEBDC-3/2002
- Ámbito geográfico: Región de Murcia
- Divisa: EUR
- Costes indirectos: 3.00 %
- IVA: 21.00 %

## I Instalaciones

### IG Gases combustibles

#### IGW Elementos

**IGW020** Ud Válvula de gas.
Llave de esfera de latón con mando de palanca, con rosca cilíndrica GAS hembra-hembra de 3/4" de diámetro, PN=30 bar, acabado cromado.
Incluye: Montaje, conexionado y comprobación de su correcto funcionamiento.
Criterio de medición de proyecto: Número de unidades previstas, según documentación gráfica de Proyecto.
Criterio de medición de obra: Se medirá el número de unidades realmente ejecutadas según especificaciones de Proyecto.

| Código | Ud | Descripción | Rendimiento | Precio | Importe |
|---|---|---|---|---|---|
| mt43acv090c | Ud | Llave de esfera de latón con mando de palanca, con rosca cilíndrica GAS hembra-hembra de 3/4" de diámetro, PN=30 bar, acabado cromado. (material) | 1.000 | 10.84 | 10.84 |
| mo010 | h | Oficial 1ª instalador de gas. (mano de obra) | 0.187 | 23.16 | 4.33 |
| mo109 | h | Ayudante instalador de gas. (mano de obra) | 0.187 | 21.75 | 4.07 |
| % | % | Costes directos complementarios | 2 % | 19.24 | 0.38 |
|  |  | Costes directos |  |  | 19.62 |
