# Suministro e instalación empotrada en pared de luminaria rectangular

- Propiedad del archivo: CYPE INGENIEROS, S.A.
- Formato: FIEBDC-3/2002
- Ámbito geográfico: Región de Murcia
- Divisa: EUR
- Costes indirectos: 3.00 %
- IVA: 21.00 %

## I Instalaciones

### II Iluminación

#### IIX Exterior

**IIX005** Ud Suministro e instalación empotrada en pared de luminaria rectangular, de 255x65 mm, para 1 lámpara fluorescente compacta TC-S de 7 W, con cuerpo de luminaria de aluminio inyectado, aluminio y acero inoxidable, vidrio de seguridad, reflector de aluminio puro anodizado, portalámparas G 23, clase de protección I, grado de protección IP 64, aislamiento clase F. Incluso lámparas.
Suministro e instalación empotrada en pared de luminaria rectangular, de 255x65 mm, para 1 lámpara fluorescente compacta TC-S de 7 W, con cuerpo de luminaria de aluminio inyectado, aluminio y acero inoxidable, vidrio de seguridad, reflector de aluminio puro anodizado, portalámparas G 23, clase de protección I, grado de protección IP 64, aislamiento clase F. Incluso lámparas.
Incluye: Replanteo. Montaje, conexionado y comprobación de su correcto funcionamiento.
Criterio de medición de proyecto: Número de unidades previstas, según documentación gráfica de Proyecto.
Criterio de medición de obra: Se medirá el número de unidades realmente ejecutadas según especificaciones de Proyecto.
Criterio de valoración económica: El precio no incluye las ayudas de albañilería para instalaciones.

| Código | Ud | Descripción | Rendimiento | Precio | Importe |
|---|---|---|---|---|---|
| mt34beg030dK | Ud | Luminaria rectangular, de 255x65 mm, para 1 lámpara fluorescente compacta TC-S de 7 W, con cuerpo de luminaria de aluminio inyectado, aluminio y acero inoxidable, vidrio de seguridad, reflector de aluminio puro anodizado, portalámparas G 23, clase de protección I, grado de protección IP 64, aislamiento clase F; para empotrar en la pared. (material) | 1.000 | 153.98 | 153.98 |
| mo003 | h | Oficial 1ª electricista. (mano de obra) | 0.322 | 18.23 | 5.87 |
| mo102 | h | Ayudante electricista. (mano de obra) | 0.322 | 16.94 | 5.45 |
| % | % | Costes directos complementarios | 2 % | 165.30 | 3.31 |
|  |  | Costes directos |  |  | 168.61 |
