# Canalización secundaria fija en superficie en tramo comunitario, formada por canal protectora de PVC rígido de 60x150 mm, en edificación de 8 PAU

- Propiedad del archivo: CYPE INGENIEROS, S.A.
- Formato: FIEBDC-3/2002
- Ámbito geográfico: Región de Murcia
- Divisa: EUR
- Costes indirectos: 3.00 %
- IVA: 21.00 %

## I Instalaciones

### IL Infraestructura de telecomunicaciones

#### ILS Canalizaciones secundarias

**ILS010** m Canalización secundaria fija en superficie en tramo comunitario, formada por canal protectora de PVC rígido de 60x150 mm, en edificación de 8 PAU.
Suministro e instalación de canalización secundaria fija en superficie en tramo comunitario, entre el registro secundario y el registro de terminación de red en el interior de la vivienda, en edificación de 8 PAU, formada por canal protectora con 4 espacios independientes (2 RTV, 1 cable de pares o cable de pares trenzados, 1 cable coaxial, 1 cable de fibra óptica) de PVC rígido de 60x150. Incluso p/p de accesorios y tabiques separadores. Totalmente montada.
Incluye: Replanteo y trazado de la línea. Colocación y fijación de la canal.
Criterio de medición de proyecto: Longitud medida según documentación gráfica de Proyecto.
Criterio de medición de obra: Se medirá la longitud realmente ejecutada según especificaciones de Proyecto.

| Código | Ud | Descripción | Rendimiento | Precio | Importe |
|---|---|---|---|---|---|
| mt35ait040al | m | Canal protectora de PVC rígido, de 60x150 mm, para alojamiento de cables eléctricos, incluso p/p de accesorios. Según UNE-EN 50085-1, con grado de protección IP 4X según UNE 20324. (material) | 1.000 | 19.30 | 19.30 |
| mt35ait050c | m | Tabique separador, de PVC rígido, de 53 mm de altura. (material) | 3.000 | 1.95 | 5.85 |
| mt40www050 | Ud | Material auxiliar para infraestructura de telecomunicaciones. (material) | 0.100 | 1.43 | 0.14 |
| op00ato010 |  | Atornillador. | 1.000 | 0.00 | 0.00 |
| op00tal010 |  | Taladro. | 1.000 | 0.00 | 0.00 |
| op00mar010 |  | Martillo. | 1.000 | 0.00 | 0.00 |
| mo001 | h | Oficial 1ª instalador de telecomunicaciones. (mano de obra) | 0.064 | 17.97 | 1.15 |
| mo056 | h | Ayudante instalador de telecomunicaciones. (mano de obra) | 0.064 | 16.67 | 1.07 |
| % | % | Costes directos complementarios | 2 % | 27.51 | 0.55 |
|  |  | Costes directos |  |  | 28.06 |
