# Válvula de ventilación de PVC, de 110 mm de diámetro, pegada con adhesivo

- Propiedad del archivo: CYPE INGENIEROS, S.A.
- Formato: FIEBDC-3/2002
- Ámbito geográfico: Región de Murcia
- Divisa: EUR
- Costes indirectos: 3.00 %
- IVA: 21.00 %

## I Instalaciones

### IS Evacuación de aguas

#### ISD Derivaciones individuales

**ISD007** Ud Válvula de ventilación de PVC, de 110 mm de diámetro, pegada con adhesivo.
Válvula de ventilación de PVC, de 110 mm de diámetro, colocada mediante unión pegada con adhesivo. Incluso líquido limpiador y adhesivo para tubos y accesorios de PVC.
Incluye: Montaje, conexionado y comprobación de su correcto funcionamiento.
Criterio de medición de proyecto: Número de unidades previstas, según documentación gráfica de Proyecto.
Criterio de medición de obra: Se medirá el número de unidades realmente ejecutadas según especificaciones de Proyecto.

| Código | Ud | Descripción | Rendimiento | Precio | Importe |
|---|---|---|---|---|---|
| mt36vpn010b | Ud | Válvula de ventilación de PVC, de 110 mm de diámetro. (material) | 1.000 | 19.47 | 19.47 |
| mt11var009 | l | Líquido limpiador para pegado mediante adhesivo de tubos y accesorios de PVC. (material) | 0.008 | 15.74 | 0.13 |
| mt11var010 | l | Adhesivo para tubos y accesorios de PVC. (material) | 0.004 | 21.81 | 0.09 |
| mo008 | h | Oficial 1ª fontanero. (mano de obra) | 0.217 | 19.48 | 4.23 |
| mo107 | h | Ayudante fontanero. (mano de obra) | 0.217 | 18.16 | 3.94 |
| % | % | Costes directos complementarios | 2 % | 27.86 | 0.56 |
|  |  | Costes directos |  |  | 28.42 |
