# Codo 30° para conducto circular de acero galvanizado, de 80 mm de diámetro

- Propiedad del archivo: CYPE INGENIEROS, S.A.
- Formato: FIEBDC-3/2002
- Programa: Ejecutar Precios de Murcia en formato HTML
- Ámbito geográfico: Región de Murcia
- Divisa: EUR
- Costes indirectos: 3.00 %
- Gastos generales: 13.00 %
- Beneficio industrial: 6.00 %
- IVA: 16.00 %

## I Instalaciones

### IS Salubridad

#### ISG Ventilación mecánica para garajes

**ISG026** Ud Codo 30° para conducto circular de acero galvanizado, de 80 mm de diámetro.
Suministro e instalación de codo 30° para conducto circular de acero galvanizado, de 80 mm de diámetro, en la red de conductos de ventilación. Totalmente montado y conexionado.
Incluye: Colocación y fijación de las piezas especiales prefabricadas a la red de conductos.
Criterio de medición de proyecto: Número de unidades previstas, según documentación gráfica de Proyecto.
Criterio de medición de obra: Se medirá el número de unidades realmente ejecutadas según especificaciones de Proyecto.

| Código | Ud | Descripción | Rendimiento | Precio | Importe |
|---|---|---|---|---|---|
| mt42con218aaa | Ud | Codo 30° para conducto circular de acero galvanizado, de 80 mm de diámetro. (material) | 1.000 | 6.10 | 6.10 |
| mo011 | h | Oficial 1ª montador de conductos de chapa metálica. (mano de obra) | 0.110 | 16.65 | 1.83 |
| mo079 | h | Ayudante montador de conductos de chapa metálica. (mano de obra) | 0.110 | 14.92 | 1.64 |
| % | % | Costes directos complementarios | 2 % | 9.57 | 0.19 |
|  |  | Costes directos |  |  | 9.76 |
