# Sombrerete de aluminio, para conducto de salida de 125 mm de diámetro exterior, acabado liso, color marrón, babero de plomo de 500x500 mm y cuello de conexión a conducto con junta

- Propiedad del archivo: CYPE INGENIEROS, S.A.
- Formato: FIEBDC-3/2002
- Ámbito geográfico: Región de Murcia
- Divisa: EUR
- Costes indirectos: 3.00 %
- IVA: 21.00 %

## I Instalaciones

### IV Ventilación

#### IVM Ventilación mecánica para viviendas

**IVM060** Ud Sombrerete de aluminio, para conducto de salida de 125 mm de diámetro exterior, acabado liso, color marrón, babero de plomo de 500x500 mm y cuello de conexión a conducto con junta.
Sombrerete de aluminio, para conducto de salida de 125 mm de diámetro exterior, acabado liso, color marrón, babero de plomo de 500x500 mm y cuello de conexión a conducto con junta.
Incluye: Replanteo. Colocación.
Criterio de medición de proyecto: Número de unidades previstas, según documentación gráfica de Proyecto.
Criterio de medición de obra: Se medirá el número de unidades realmente ejecutadas según especificaciones de Proyecto.

| Código | Ud | Descripción | Rendimiento | Precio | Importe |
|---|---|---|---|---|---|
| mt42cvc130a | Ud | Sombrerete de aluminio, para conducto de salida de 125 mm de diámetro exterior, acabado liso, color marrón, babero de plomo de 500x500 mm y cuello de conexión a conducto con junta. (material) | 1.000 | 120.71 | 120.71 |
| mo020 | h | Oficial 1ª construcción. (mano de obra) | 0.162 | 18.91 | 3.06 |
| mo112 | h | Peón especializado construcción. (mano de obra) | 0.081 | 18.11 | 1.47 |
| % | % | Costes directos complementarios | 2 % | 125.24 | 2.50 |
|  |  | Costes directos |  |  | 127.74 |
