# Tapa de registro, de madera, para cajón de persiana

- Propiedad del archivo: CYPE INGENIEROS, S.A.
- Formato: FIEBDC-3/2002
- Ámbito geográfico: Región de Murcia
- Divisa: EUR
- Costes indirectos: 3.00 %
- IVA: 21.00 %

## L Carpintería, cerrajería, vidrios y protecciones solares

### LC Carpintería

#### LCM De madera

**LCM030** Ud Tapa de registro, de madera, para cajón de persiana.
Tapa de registro para cajón de persiana, de tablero aglomerado de 4 mm de espesor, recubierto con chapa de madera de pino país; barnizada en taller con barniz sintético con acabado brillante, de 30 cm de altura y 140 cm de longitud. Incluso tornillos de fijación.
Incluye: Colocación de la tapa de registro.
Criterio de medición de proyecto: Número de unidades previstas, según documentación gráfica de Proyecto.
Criterio de medición de obra: Se medirá el número de unidades realmente ejecutadas según especificaciones de Proyecto.

| Código | Ud | Descripción | Rendimiento | Precio | Importe |
|---|---|---|---|---|---|
| mt22cca020aqa | Ud | Tapa de registro para cajón de persiana, de tablero aglomerado de 4 mm de espesor, recubierto con chapa de madera de pino país; barnizada en taller con barniz sintético con acabado brillante, de 30 cm de altura y 140 cm de longitud, incluso tornillos de fijación. (material) | 1.000 | 6.41 | 6.41 |
| op00ato010 |  | Atornillador. | 1.000 | 0.00 | 0.00 |
| op00tal010 |  | Taladro. | 1.000 | 0.00 | 0.00 |
| op00cla010 |  | Clavadora neumática. | 1.000 | 0.00 | 0.00 |
| mo058 | h | Ayudante carpintero. (mano de obra) | 0.160 | 21.90 | 3.50 |
| % | % | Costes directos complementarios | 2 % | 9.91 | 0.20 |
|  |  | Costes directos |  |  | 10.11 |
