# Fijo lateral cortafuegos de acero galvanizado homologado, EI2 30, de una hoja, 800x2050 mm, acabado galvanizado con tratamiento antihuellas

- Propiedad del archivo: CYPE INGENIEROS, S.A.
- Formato: FIEBDC-3/2002
- Ámbito geográfico: Región de Murcia
- Divisa: EUR
- Costes indirectos: 3.00 %
- IVA: 21.00 %

## L Carpintería, vidrios y protecciones solares

### LP Puertas

#### LPR Resistentes al fuego

**LPR015** Ud Fijo lateral cortafuegos de acero galvanizado homologado, EI2 30, de una hoja, 800x2050 mm, acabado galvanizado con tratamiento antihuellas.
Suministro y colocación de fijo lateral cortafuegos homologado, EI2 30, de una hoja de 63 mm de espesor, 800x2050 mm, acabado galvanizado con tratamiento antihuellas formado por dos chapas de acero galvanizado de 0,8 mm de espesor, plegadas, ensambladas y montadas, con cámara intermedia de lana de roca de alta densidad y placas de cartón yeso, sobre cerco de acero galvanizado de 1,5 mm de espesor y garras de anclaje a obra. Elaborado en taller, con ajuste y fijación en obra. Totalmente montado.
Incluye: Marcado de puntos de fijación y aplomado del cerco. Fijación del cerco al paramento. Sellado de juntas perimetrales. Colocación del fijo.
Criterio de medición de proyecto: Número de unidades previstas, según documentación gráfica de Proyecto.
Criterio de medición de obra: Se medirá el número de unidades realmente ejecutadas según especificaciones de Proyecto.

| Código | Ud | Descripción | Rendimiento | Precio | Importe |
|---|---|---|---|---|---|
| mt26fca010abm | Ud | Fijo cortafuegos homologado, EI2 30, según UNE-EN 1634-1, de una hoja de 63 mm de espesor, anchura entre 520 y 800 mm y altura entre 1001 y 2050 mm, acabado galvanizado con tratamiento antihuellas, formado por dos chapas de acero galvanizado de 0,8 mm de espesor, plegadas, ensambladas y montadas, con cámara intermedia de lana de roca de alta densidad y placas de cartón yeso, sobre cerco de acero galvanizado de 1,5 mm de espesor y garras de anclaje a obra. (material) | 1.000 | 267.05 | 267.05 |
| op00ato010 |  | Atornillador. | 1.000 | 0.00 | 0.00 |
| mo020 | h | Oficial 1ª construcción. (mano de obra) | 0.208 | 17.39 | 3.62 |
| mo077 | h | Ayudante construcción. (mano de obra) | 0.208 | 16.69 | 3.47 |
| % | % | Costes directos complementarios | 2 % | 274.14 | 5.48 |
|  |  | Costes directos |  |  | 279.62 |
