# Luna coloreada, de 8 mm de espesor

- Propiedad del archivo: CYPE INGENIEROS, S.A.
- Formato: FIEBDC-3/2002
- Ámbito geográfico: Región de Murcia
- Divisa: EUR
- Costes indirectos: 3.00 %
- IVA: 21.00 %

## L Carpintería, cerrajería, vidrios y protecciones solares

### LV Vidrios

#### LVP Simples

**LVP010** m² Luna coloreada, de 8 mm de espesor, con tratamiento reflectante, fijada sobre carpintería con acuñado mediante calzos de apoyo perimetrales y laterales, sellado en frío con silicona sintética incolora (no acrílica), compatible con el material soporte.
Luna coloreada, de 8 mm de espesor, con tratamiento reflectante, fijada sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vpi030b | m² | Luna coloreada, de 8 mm de espesor, con tratamiento reflectante. (material) | 1.006 | 51.60 | 51.91 |
| mt21vva010 | m | Sellado de juntas mediante la aplicación con pistola de silicona sintética incolora. (material) | 3.500 | 0.85 | 2.98 |
| mt21vva021 | Ud | Material auxiliar para la colocación de vidrios. (material) | 1.000 | 1.26 | 1.26 |
| mo055 | h | Oficial 1ª cristalero. (mano de obra) | 0.302 | 20.26 | 6.12 |
| mo110 | h | Ayudante cristalero. (mano de obra) | 0.302 | 19.47 | 5.88 |
| % | % | Costes directos complementarios | 2 % | 68.15 | 1.36 |
|  |  | Costes directos |  |  | 69.51 |
