# Vidrio laminar de seguridad

- Propiedad del archivo: CYPE INGENIEROS, S.A.
- Formato: FIEBDC-3/2002
- Ámbito geográfico: Región de Murcia
- Divisa: EUR
- Costes indirectos: 3.00 %
- IVA: 21.00 %

## L Carpintería, cerrajería, vidrios y protecciones solares

### LV Vidrios

#### LVS Laminares de seguridad

**LVS020** m² Vidrio laminar de seguridad, antiagresión, compuesto por dos lunas de 8 mm de espesor unidas mediante dos láminas translúcidas de butiral de polivinilo, de 0,38 mm de espesor cada una, categoría de resistencia P2A, según UNE-EN 356, fijado sobre carpintería con acuñado mediante calzos de apoyo perimetrales y laterales, sellado en frío con silicona sintética incolora (no acrílica), compatible con el material soporte.
Vidrio laminar de seguridad, antiagresión, compuesto por dos lunas de 8 mm de espesor unidas mediante dos láminas translúcidas de butiral de polivinilo, de 0,38 mm de espesor cada una, categoría de resistencia P2A, según UNE-EN 356, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21ves020x | m² | Vidrio laminar de seguridad, antiagresión, compuesto por dos lunas de 8 mm de espesor unidas mediante dos láminas translúcidas de butiral de polivinilo, de 0,38 mm de espesor cada una, categoría de resistencia P2A, según UNE-EN 356. Según UNE-EN ISO 12543-2 y UNE-EN 14449. (material) | 1.006 | 76.77 | 77.23 |
| mt21vva015a | Ud | Cartucho de 310 ml de silicona neutra, incolora, dureza Shore A aproximada de 23, según UNE-EN ISO 868 y recuperación elástica >=80%, según UNE-EN ISO 7389. (material) | 0.290 | 5.77 | 1.67 |
| mt21vva021 | Ud | Material auxiliar para la colocación de vidrios. (material) | 1.000 | 1.26 | 1.26 |
| mo055 | h | Oficial 1ª cristalero. (mano de obra) | 0.567 | 20.26 | 11.49 |
| mo110 | h | Ayudante cristalero. (mano de obra) | 0.567 | 19.47 | 11.04 |
| % | % | Costes directos complementarios | 2 % | 102.69 | 2.05 |
|  |  | Costes directos |  |  | 104.74 |
