# Luna de vidrio templado de control solar, de 8 mm de espesor

- Propiedad del archivo: CYPE INGENIEROS, S.A.
- Formato: FIEBDC-3/2002
- Ámbito geográfico: Región de Murcia
- Divisa: EUR
- Costes indirectos: 3.00 %
- IVA: 21.00 %

## L Carpintería, vidrios y protecciones solares

### LV Vidrios

#### LVT Templados

**LVT010** m² Luna de vidrio templado de control solar, de 8 mm de espesor.
Suministro y colocación de luna de vidrio templado de control solar, de 8 mm de espesor, fijada sobre carpintería con acuñado mediante calzos de apoyo perimetrales y laterales, sellado en frío con silicona sintética incolora (no acrílica), compatible con el material soporte. Incluso p/p de herrajes de fijación, cortes del vidrio y colocación de junquillos.
Incluye: Limpieza del hueco. Replanteo. Realización de rozas en las caras laterales e inferior del hueco. Empotramiento de los herrajes de fijación a obra. Presentación de las hojas en el hueco y montaje de las mismas mediante herrajes de unión. Señalización de las hojas.
Criterio de medición de proyecto: Superficie medida según documentación gráfica de Proyecto.
Criterio de medición de obra: Se medirá la superficie realmente ejecutada según especificaciones de Proyecto, sumando, para cada una de las piezas, la superficie resultante de redondear por exceso cada una de sus aristas a múltiplos de 30 mm.

| Código | Ud | Descripción | Rendimiento | Precio | Importe |
|---|---|---|---|---|---|
| mt21vtt030a | m² | Luna de vidrio templado de control solar, de 8 mm de espesor, incluso p/p de herrajes de fijación. (material) | 1.006 | 40.19 | 40.43 |
| mt21vva015 | Ud | Cartucho de silicona sintética incolora de 310 ml (rendimiento aproximado de 12 m por cartucho). (material) | 0.290 | 3.73 | 1.08 |
| mt21vva021 | Ud | Material auxiliar para la colocación de vidrios. (material) | 1.500 | 1.26 | 1.89 |
| mo055 | h | Oficial 1ª cristalero. (mano de obra) | 0.480 | 18.78 | 9.01 |
| mo110 | h | Ayudante cristalero. (mano de obra) | 0.480 | 18.03 | 8.65 |
| % | % | Costes directos complementarios | 2 % | 61.06 | 1.22 |
|  |  | Costes directos |  |  | 62.28 |
