# Aislamiento acústico formado por panel rígido de lana mineral conglomerada con resinas "KNAUF INSULATION"

- Propiedad del archivo: CYPE INGENIEROS, S.A.
- Formato: FIEBDC-3/2002
- Ámbito geográfico: Región de Murcia
- Divisa: EUR
- Costes indirectos: 3.00 %
- IVA: 21.00 %

## N Aislamientos e impermeabilizaciones

### NA Aislamientos térmicos

#### NAC Conductos metálicos

**NAC020** m² Aislamiento acústico formado por panel rígido de lana mineral conglomerada con resinas "KNAUF INSULATION", de 40 mm de espesor, revestido por una de sus caras con un velo mineral negro, colocado en el interior de las celdillas del silenciador para conductos rectangulares.
Suministro y colocación de panel rígido de lana mineral conglomerada con resinas "KNAUF INSULATION", de 40 mm de espesor, revestido por una de sus caras con un velo mineral negro, resistencia térmica 1,1 m²K/W, conductividad térmica 0,035 W/(mK), densidad 50 kg/m³, calor específico 840 J/kgK y factor de resistencia a la difusión del vapor de agua 1; colocado en el interior de las celdillas del silenciador para conductos rectangulares, como aislamiento acústico. Incluso p/p de cortes, adhesivo y elementos de fijación al interior del silenciador.
Incluye: Preparación de la superficie. Colocación del panel.
Criterio de medición de proyecto: Superficie medida según documentación gráfica de Proyecto.
Criterio de medición de obra: Se medirá la superficie realmente ejecutada según especificaciones de Proyecto.

| Código | Ud | Descripción | Rendimiento | Precio | Importe |
|---|---|---|---|---|---|
| mt16lki120ac | m² | Panel rígido de lana mineral conglomerada con resinas según UNE-EN 13162, revestido por una de sus caras con un velo mineral negro, de 40 mm de espesor, conductividad térmica 0,035 W/(mK), densidad 50 kg/m³ y Euroclase A1 de reacción al fuego. (material) | 1.100 | 6.06 | 6.67 |
| mo054 | h | Oficial 1ª montador de aislamientos. (mano de obra) | 0.163 | 17.97 | 2.93 |
| mo101 | h | Ayudante montador de aislamientos. (mano de obra) | 0.163 | 16.69 | 2.72 |
| % | % | Costes directos complementarios | 2 % | 12.32 | 0.25 |
|  |  | Costes directos |  |  | 12.57 |
