# Aislamiento térmico bajo forjado formado por panel rígido de lana mineral

- Propiedad del archivo: CYPE INGENIEROS, S.A.
- Formato: FIEBDC-3/2002
- Ámbito geográfico: Región de Murcia
- Divisa: EUR
- Costes indirectos: 3.00 %
- IVA: 21.00 %

## N Aislamientos e impermeabilizaciones

### NA Aislamientos térmicos

#### NAD Bajo forjados

**NAD010** m² Aislamiento térmico bajo forjado formado por panel rígido de lana mineral, según UNE-EN 13162, no revestido, de 50 mm de espesor, resistencia térmica 1,45 m²K/W, conductividad térmica 0,034 W/(mK), fijado mecánicamente.
Suministro y colocación de aislamiento térmico bajo forjado formado por panel rígido de lana mineral, según UNE-EN 13162, no revestido, de 50 mm de espesor, resistencia térmica 1,45 m²K/W, conductividad térmica 0,034 W/(mK), fijado mecánicamente. Incluso p/p de cortes, fijaciones y limpieza.
Incluye: Corte y preparación del aislamiento. Colocación del aislamiento.
Criterio de medición de proyecto: Superficie medida según documentación gráfica de Proyecto.
Criterio de medición de obra: Se medirá la superficie realmente ejecutada según especificaciones de Proyecto.

| Código | Ud | Descripción | Rendimiento | Precio | Importe |
|---|---|---|---|---|---|
| mt16lra020op | m² | Panel rígido de lana mineral, según UNE-EN 13162, no revestido, de 50 mm de espesor, resistencia térmica 1,45 m²K/W, conductividad térmica 0,034 W/(mK). (material) | 1.050 | 7.68 | 8.06 |
| mt16aaa021a | Ud | Taco de expansión y clavo de polipropileno, con aro de estanqueidad, para fijación mecánica de paneles aislantes. (material) | 3.000 | 0.08 | 0.24 |
| mo054 | h | Oficial 1ª montador de aislamientos. (mano de obra) | 0.131 | 17.97 | 2.35 |
| mo101 | h | Ayudante montador de aislamientos. (mano de obra) | 0.131 | 16.69 | 2.19 |
| % | % | Costes directos complementarios | 2 % | 12.84 | 0.26 |
|  |  | Costes directos |  |  | 13.10 |
