# Aislamiento térmico bajo forjado formado por panel rígido de lana mineral

- Propiedad del archivo: CYPE INGENIEROS, S.A.
- Formato: FIEBDC-3/2002
- Ámbito geográfico: Región de Murcia
- Divisa: EUR
- Costes indirectos: 3.00 %
- IVA: 21.00 %

## N Aislamientos e impermeabilizaciones

### NA Aislamientos térmicos

#### NAD Bajo forjados

**NAD010** m² Aislamiento térmico bajo forjado formado por panel rígido de lana mineral, según UNE-EN 13162, no revestido, de 60 mm de espesor, resistencia térmica 1,75 m²K/W, conductividad térmica 0,034 W/(mK), fijado con adhesivo cementoso.
Suministro y colocación de aislamiento térmico bajo forjado formado por panel rígido de lana mineral, según UNE-EN 13162, no revestido, de 60 mm de espesor, resistencia térmica 1,75 m²K/W, conductividad térmica 0,034 W/(mK), fijado con adhesivo cementoso. Incluso p/p de cortes, fijaciones y limpieza.
Incluye: Corte y preparación del aislamiento. Colocación del aislamiento.
Criterio de medición de proyecto: Superficie medida según documentación gráfica de Proyecto.
Criterio de medición de obra: Se medirá la superficie realmente ejecutada según especificaciones de Proyecto.

| Código | Ud | Descripción | Rendimiento | Precio | Importe |
|---|---|---|---|---|---|
| mt16lra020pq | m² | Panel rígido de lana mineral, según UNE-EN 13162, no revestido, de 60 mm de espesor, resistencia térmica 1,75 m²K/W, conductividad térmica 0,034 W/(mK). (material) | 1.050 | 9.22 | 9.68 |
| mt16aaa050 | m² | Repercusión de adhesivo cementoso para fijación de paneles aislantes. (material) | 1.000 | 0.36 | 0.36 |
| mo054 | h | Oficial 1ª montador de aislamientos. (mano de obra) | 0.109 | 17.97 | 1.96 |
| mo101 | h | Ayudante montador de aislamientos. (mano de obra) | 0.109 | 16.69 | 1.82 |
| % | % | Costes directos complementarios | 2 % | 13.82 | 0.28 |
|  |  | Costes directos |  |  | 14.10 |
