# Aislamiento en cerramientos de doble hoja de fábrica

- Propiedad del archivo: CYPE INGENIEROS, S.A.
- Formato: FIEBDC-3/2002
- Ámbito geográfico: Región de Murcia
- Divisa: EUR
- Costes indirectos: 3.00 %
- IVA: 21.00 %

## N Aislamientos e impermeabilizaciones

### NA Aislamientos térmicos

#### NAE Inyección e insuflación en cámaras

**NAE020** m² Aislamiento en cerramientos de doble hoja de fábrica, rellenando el interior de la cámara de aire de 100 mm de espesor medio, mediante insuflación, desde el interior, de nódulos de lana mineral natural (LMN) sin ligantes, con densidad 35 kg/m³ y conductividad térmica 0,034 W/(mK).
Formación de aislamiento en cerramientos de doble hoja de fábrica, rellenando el interior de la cámara de aire de 100 mm de espesor medio, mediante insuflación, desde el interior, de nódulos de lana mineral natural (LMN) sin ligantes, con densidad 35 kg/m³ y conductividad térmica 0,034 W/(mK). Incluso p/p de maquinaria para insuflación, inspección endoscópica de la cámara de aire, realización de taladros, protección de elementos colindantes, tapado de los taladros ejecutados en el paramento con mortero de cemento y limpieza.
Incluye: Inspección endoscópica de la cámara de aire. Realización de taladros en el paramento. Protección de los elementos del entorno que puedan verse afectados durante los trabajos de insuflación. Insuflación del aislamiento. Tapado de los taladros. Limpieza final.
Criterio de medición de proyecto: Superficie medida según documentación gráfica de Proyecto.
Criterio de medición de obra: Se medirá la superficie realmente ejecutada según especificaciones de Proyecto.

| Código | Ud | Descripción | Rendimiento | Precio | Importe |
|---|---|---|---|---|---|
| mt16lva130a | kg | Nódulos de lana mineral natural (LMN) sin ligantes, no aptos como soporte nutritivo para el desarrollo de hongos ni bacterias, densidad 35 kg/m³, conductividad térmica 0,034 W/(mK), Euroclase A1 de reacción al fuego y capacidad de absorción de agua a corto plazo <=1 kg/m², según EN 14064-1, para inyección o relleno de cámaras. (material) | 3.500 | 4.60 | 16.10 |
| mt09moe080a | kg | Mortero de cemento, color gris, compuesto de cemento, áridos seleccionados y aditivos, tipo GP CSIII W2 según UNE-EN 998-1. (material) | 0.600 | 0.21 | 0.13 |
| mq08mpa010 | h | Maquinaria para insuflación de aislamiento en cámaras de aire. (maquinaria) | 0.115 | 13.00 | 1.50 |
| op00tal010 |  | Taladro. | 1.000 | 0.00 | 0.00 |
| mo030 | h | Oficial 1ª aplicador de productos aislantes. (mano de obra) | 0.295 | 17.39 | 5.13 |
| mo068 | h | Ayudante aplicador de productos aislantes. (mano de obra) | 0.295 | 16.69 | 4.92 |
| % | % | Costes directos complementarios | 2 % | 27.78 | 0.56 |
|  |  | Costes directos |  |  | 28.34 |
