# Aislamiento entre placas en trasdosado de placas (no incluidas en este precio), formado por lámina sintética con base polimérica de alta densidad, 2 mm de espesor, fijado con pegamento

- Propiedad del archivo: CYPE INGENIEROS, S.A.
- Formato: FIEBDC-3/2002
- Ámbito geográfico: Región de Murcia
- Divisa: EUR
- Costes indirectos: 3.00 %
- IVA: 21.00 %

## N Aislamientos e impermeabilizaciones

### NA Aislamientos

#### NAO Trasdosados

**NAO040** m² Aislamiento entre placas en trasdosado de placas (no incluidas en este precio), formado por lámina sintética con base polimérica de alta densidad, 2 mm de espesor, fijado con pegamento.
Suministro y colocación de aislamiento entre placas en trasdosado de placas (no incluido en este precio), formado por lámina sintética con base polimérica de alta densidad, 2 mm de espesor, fijado con pegamento. Incluso p/p de cortes, fijaciones y limpieza.
Incluye: Corte y preparación del aislamiento. Colocación del aislamiento en la placa ya montada.
Criterio de medición de proyecto: Superficie medida según documentación gráfica de Proyecto.
Criterio de medición de obra: Se medirá la superficie realmente ejecutada según especificaciones de Proyecto.

| Código | Ud | Descripción | Rendimiento | Precio | Importe |
|---|---|---|---|---|---|
| mt16npg030a | m² | Lámina sintética con base polimérica de alta densidad, 2 mm de espesor. (material) | 1.050 | 4.82 | 5.06 |
| mt16npg031 | kg | Pegamento, según UNE 104236. (material) | 0.300 | 7.76 | 2.33 |
| mo054 | h | Oficial 1ª montador de aislamientos. (mano de obra) | 0.109 | 17.97 | 1.96 |
| mo101 | h | Ayudante montador de aislamientos. (mano de obra) | 0.109 | 16.69 | 1.82 |
| % | % | Costes directos complementarios | 2 % | 11.17 | 0.22 |
|  |  | Costes directos |  |  | 11.39 |
