# Banda flexible de polietileno reticulado de celda cerrada

- Propiedad del archivo: CYPE INGENIEROS, S.A.
- Formato: FIEBDC-3/2002
- Ámbito geográfico: Región de Murcia
- Divisa: EUR
- Costes indirectos: 3.00 %
- IVA: 21.00 %

## N Aislamientos e impermeabilizaciones

### NA Aislamientos

#### NAP Particiones

**NAP005** m Banda flexible de polietileno reticulado de celda cerrada, de 10 mm de espesor y 150 mm de ancho, colocada en todo el perímetro de la partición interior de hoja de fábrica, para garantizar su desolidarización y optimizar el aislamiento acústico.
Suministro y colocación en todo el perímetro de la partición interior de hoja de fábrica de banda flexible de polietileno reticulado de celda cerrada, de 10 mm de espesor y 150 mm de ancho, resistencia térmica 0,25 m˛K/W, conductividad térmica 0,04 W/(mK), para garantizar su desolidarización y optimizar el aislamiento acústico. Incluso cortes y fijación con pasta de yeso o escayola.
Incluye: Colocación de las bandas elásticas en la base y en los laterales. Colocación de las bandas elásticas en el encuentro de la fábrica con el forjado superior.
Criterio de medición de proyecto: Longitud medida según documentación gráfica de Proyecto.
Criterio de medición de obra: Se medirá la longitud realmente ejecutada según especificaciones de Proyecto.

| Código | Ud | Descripción | Rendimiento | Precio | Importe |
|---|---|---|---|---|---|
| mt16pdg040a | m | Banda flexible de polietileno reticulado de celda cerrada, de 10 mm de espesor y 150 mm de ancho, resistencia térmica 0,25 m˛K/W, conductividad térmica 0,04 W/(mK), Euroclase E de reacción al fuego. (material) | 1.100 | 1.11 | 1.22 |
| mo113 | h | Peón ordinario construcción. (mano de obra) | 0.054 | 16.13 | 0.87 |
| % | % | Costes directos complementarios | 2 % | 2.09 | 0.04 |
|  |  | Costes directos |  |  | 2.13 |
