# Transporte y supervisión periódica de sistema "BIODRY", de protección frente a la humedad y secado de muros

- Propiedad del archivo: CYPE INGENIEROS, S.A.
- Formato: FIEBDC-3/2002
- Ámbito geográfico: Región de Murcia
- Divisa: EUR
- Costes indirectos: 3.00 %
- IVA: 21.00 %

## N Aislamientos e impermeabilizaciones

### NH Tratamiento de humedades por capilaridad

#### NHD Dispositivos

**NHD005** Ud Transporte y supervisión periódica de sistema "BIODRY", de protección frente a la humedad y secado de muros.
Transporte de equipo completo para la instalación de sistema "BIODRY", de protección frente a la humedad y secado de muros; y dos supervisiones a realizar una vez instalado el dispositivo para la comprobación de su correcto funcionamiento.
Criterio de valoración económica: El precio incluye el desplazamiento a la obra del personal especializado y el transporte de los materiales.
Incluye: Transporte a la obra.
Criterio de medición de proyecto: Número de unidades previstas, según documentación gráfica de Proyecto.
Criterio de medición de obra: Se medirá el número de unidades realmente ejecutadas según especificaciones de Proyecto.

| Código | Ud | Descripción | Rendimiento | Precio | Importe |
|---|---|---|---|---|---|
| mt15dry005 | Ud | Transporte y supervisión periódica de sistema "BIODRY", de protección frente a la humedad y secado de muros. (material) | 1.000 | 1274.52 | 1274.52 |
| % | % | Costes directos complementarios | 2 % | 1274.52 | 25.49 |
|  |  | Costes directos |  |  | 1300.01 |
