# Partición desmontable formada por mampara ciega de 4x2,9 m, de acero galvanizado natural, con aislamiento intermedio de lana mineral y remate superior de acero galvanizado

- Propiedad del archivo: CYPE INGENIEROS, S.A.
- Formato: FIEBDC-3/2002
- Programa: Ejecutar Precios de Murcia en formato HTML
- Ámbito geográfico: Región de Murcia
- Divisa: EUR
- Costes indirectos: 0.03 %
- IVA: 21.00 %

## P Particiones

### PM Mamparas

#### PMA Acero

**PMA010** Ud Partición desmontable formada por mampara ciega de 4x2,9 m, de acero galvanizado natural, con aislamiento intermedio de lana mineral y remate superior de acero galvanizado.
Suministro y montaje de partición desmontable formada por mampara ciega de 4x2,9 m de panel machihembrado compuesto por dos chapas de acero galvanizado y aislamiento intermedio de lana mineral, perfilería de acero galvanizado natural y remate superior de panel machihembrado compuesto por dos chapas de acero galvanizado. Incluso p/p de herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010a | m² | Panel ciego machihembrado para mamparas, formado por dos chapas de acero galvanizado con aislamiento intermedio de lana mineral de conductividad térmica 0,039 W/(mK). (material) | 11.300 | 80.49 | 909.54 |
| mt26mac020a | m | Perfil en "U" de acero galvanizado para mamparas. (material) | 9.700 | 4.26 | 41.32 |
| mt26mac030a | m | Rodapié de acero galvanizado para mamparas. (material) | 3.900 | 4.43 | 17.28 |
| op00ato010 |  | Atornillador. | 1.000 | 0.00 | 0.00 |
| mo010 | h | Oficial 1ª montador. (mano de obra) | 7.776 | 17.97 | 139.73 |
| mo075 | h | Ayudante montador. (mano de obra) | 7.776 | 16.69 | 129.78 |
| % | % | Costes directos complementarios | 2 % | 1237.65 | 24.75 |
|  |  | Costes directos |  |  | 1262.40 |
