# Puerta acústica interior de dos hojas practicables

- Propiedad del archivo: CYPE INGENIEROS, S.A.
- Formato: FIEBDC-3/2002
- Programa: Ejecutar Precios de Murcia en formato HTML
- Ámbito geográfico: Región de Murcia
- Divisa: EUR
- Costes indirectos: 0.03 %
- IVA: 21.00 %

## P Particiones

### PP Puertas de paso interiores

#### PPA Acústicas

**PPA010** Ud Puerta acústica interior de dos hojas practicables, formada por dos chapas de acero, de 1490x1980 mm de luz y altura de paso y 50 mm de espesor, lacadas en color granate, con refuerzos interiores longitudinales, entre los que se coloca un complejo aislante multicapa, absorbente acústico, con aislamiento a ruido aéreo de 44 dBA, con cerradura.
Suministro y colocación de puerta acústica interior de dos hojas practicables, formada por dos chapas de acero, de 1490x1980 mm de luz y altura de paso y 50 mm de espesor, lacadas en color granate, con refuerzos interiores longitudinales, entre los que se coloca un complejo aislante multicapa, absorbente acústico, con aislamiento a ruido aéreo de 44 dBA; incluso marco metálico, burlete de neopreno para junta perimetral de estanqueidad, dos bisagras y manilla de cierre de presión, con cerradura. Elaborada en taller, con ajuste y fijación en obra. Totalmente montada y probada.
Incluye: Marcado de puntos de fijación y aplomado del marco. Fijación del marco al paramento. Sellado de juntas perimetrales. Colocación de la hoja. Colocación de herrajes de cierre y accesorios.
Criterio de medición de proyecto: Número de unidades previstas, según documentación gráfica de Proyecto.
Criterio de medición de obra: Se medirá el número de unidades realmente ejecutadas según especificaciones de Proyecto.

| Código | Ud | Descripción | Rendimiento | Precio | Importe |
|---|---|---|---|---|---|
| mt26pac010f | Ud | Puerta acústica interior de dos hojas practicables, formada por dos chapas de acero, de 1490x1980 mm de luz y altura de paso y 50 mm de espesor, lacadas en color granate, con refuerzos interiores longitudinales, entre los que se coloca un complejo aislante multicapa, absorbente acústico, con aislamiento a ruido aéreo de 44 dBA; incluso marco metálico, burlete de neopreno para junta perimetral de estanqueidad, dos bisagras y manilla de cierre de presión. (material) | 1.000 | 2976.05 | 2976.05 |
| mt26pac020b | Ud | Dispositivo antipánico de fácil apertura, con barra horizontal, para puerta acústica. (material) | 1.000 | 222.34 | 222.34 |
| op00ato010 |  | Atornillador. | 1.000 | 0.00 | 0.00 |
| mo019 | h | Oficial 1ª construcción. (mano de obra) | 0.658 | 17.39 | 11.44 |
| mo072 | h | Ayudante construcción. (mano de obra) | 0.658 | 16.69 | 10.98 |
| % | % | Costes directos complementarios | 2 % | 3220.81 | 64.42 |
|  |  | Costes directos |  |  | 3285.23 |
