# Puerta de paso ciega

- Propiedad del archivo: CYPE INGENIEROS, S.A.
- Formato: FIEBDC-3/2002
- Programa: Ejecutar Precios de Murcia en formato HTML
- Ámbito geográfico: Región de Murcia
- Divisa: EUR
- Costes indirectos: 0.03 %
- IVA: 21.00 %

## P Particiones

### PP Puertas de paso interiores

#### PPM De madera

**PPM010** Ud Puerta de paso ciega, de una hoja de 203x82,5x3,5 cm, de tablero de fibras acabado en melamina de color blanco, con alma alveolar de papel kraft; precerco de pino país de 90x35 mm; galces de MDF, con revestimiento de melamina, color blanco de 90x20 mm; tapajuntas de MDF, con revestimiento de melamina, color blanco de 70x10 mm; con herrajes de colgar y de cierre.
Suministro y colocación de puerta de paso ciega, de una hoja de 203x82,5x3,5 cm, de tablero de fibras acabado en melamina de color blanco, con alma alveolar de papel kraft; precerco de pino país de 90x35 mm; galces de MDF, con revestimiento de melamina, color blanco de 90x20 mm; tapajuntas de MDF, con revestimiento de melamina, color blanco de 70x10 mm en ambas caras. Incluso herrajes de colgar, de cierre y manivela sobre escudo largo de latón negro brillo, serie básica. Ajuste de la hoja, fijación de los herrajes y ajuste final. Totalmente montada y probada por la empresa instaladora mediante las correspondientes pruebas de servicio (incluidas en este precio).
Incluye: Colocación de los herrajes de colgar. Colocación de la hoja. Colocación de los herrajes de cierre. Colocación de accesorios. Realización de pruebas de servicio.
Criterio de medición de proyecto: Número de unidades previstas, según documentación gráfica de Proyecto.
Criterio de medición de obra: Se medirá el número de unidades realmente ejecutadas según especificaciones de Proyecto.

| Código | Ud | Descripción | Rendimiento | Precio | Importe |
|---|---|---|---|---|---|
| mt22aap011ja | Ud | Precerco de madera de pino, 90x35 mm, para puerta de una hoja, con elementos de fijación. (material) | 1.000 | 17.39 | 17.39 |
| mt22aga015ae | m | Galce de MDF, acabado en melamina de color blanco, 90x20 mm. (material) | 5.100 | 3.36 | 17.14 |
| mt22pxh025aa | Ud | Puerta de paso ciega hueca, de tablero de fibras acabado en melamina de color blanco, con alma alveolar de papel kraft, de 203x82,5x3,5 cm. (material) | 1.000 | 45.67 | 45.67 |
| mt22ata015ab | m | Tapajuntas de MDF, con acabado en melamina, de color blanco, 70x10 mm. (material) | 10.400 | 1.36 | 14.14 |
| mt23ibl010p | Ud | Pernio de 100x58 mm, con remate, en latón negro brillo, para puerta de paso interior. (material) | 3.000 | 0.74 | 2.22 |
| mt23ppb031 | Ud | Tornillo de latón 21/35 mm. (material) | 18.000 | 0.06 | 1.08 |
| mt23ppb200 | Ud | Cerradura de embutir, frente, accesorios y tornillos de atado, para puerta de paso interior, según UNE-EN 12209. (material) | 1.000 | 11.29 | 11.29 |
| mt23hbl010aa | Ud | Juego de manivela y escudo largo de latón negro brillo, serie básica, para puerta de paso interior. (material) | 1.000 | 8.12 | 8.12 |
| op00cla010 |  | Clavadora. | 1.000 | 0.00 | 0.00 |
| op00gra010 |  | Grapadora. | 1.000 | 0.00 | 0.00 |
| op00sie010 |  | Sierra de calar. | 1.000 | 0.00 | 0.00 |
| op00cep010 |  | Garlopa. | 1.000 | 0.00 | 0.00 |
| op00ato010 |  | Atornillador. | 1.000 | 0.00 | 0.00 |
| op00tro010 |  | Tronzador. | 1.000 | 0.00 | 0.00 |
| mo016 | h | Oficial 1ª carpintero. (mano de obra) | 1.184 | 17.70 | 20.96 |
| mo053 | h | Ayudante carpintero. (mano de obra) | 1.184 | 16.82 | 19.91 |
| % | % | Costes directos complementarios | 2 % | 157.92 | 3.16 |
|  |  | Costes directos |  |  | 161.08 |
