# Tabique múltiple W 382 "KNAUF" Aquapanel Indoor (12,5+12,5+50+12,5+12,5)/600 (50) (4 Aquapanel Indoor) con placas de cemento

- Propiedad del archivo: CYPE INGENIEROS, S.A.
- Formato: FIEBDC-3/2002
- Programa: Ejecutar Precios de Murcia en formato HTML
- Ámbito geográfico: Región de Murcia
- Divisa: EUR
- Costes indirectos: 0.03 %
- IVA: 21.00 %

## P Particiones

### PS Entramados autoportantes

#### PSC Placas de cemento

**PSC010** m² Tabique múltiple W 382 "KNAUF" Aquapanel Indoor (12,5+12,5+50+12,5+12,5)/600 (50) (4 Aquapanel Indoor) con placas de cemento, sobre banda acústica "KNAUF", formado por una estructura simple, con disposición normal "N" de los montantes; 100 mm de espesor total.
Suministro y montaje de tabique múltiple W 382 "KNAUF" Aquapanel Indoor autoportante, de 100 mm de espesor total, sobre banda acústica "KNAUF", colocada en la base del tabique, formado por una estructura simple de perfiles de chapa de acero galvanizado de 50 mm de ancho, a base de montantes (elementos verticales) separados 600 mm entre ellos, con disposición normal "N" y canales (elementos horizontales) a cada lado del cual se atornillan cuatro placas en total (dos placas tipo Aquapanel Indoor en cada cara, de 12,5 mm de espesor cada placa). Incluso p/p de replanteo de la perfilería, zonas de paso y huecos; colocación en todo su perímetro de cintas o bandas estancas, en la superficie de apoyo o contacto de la perfilería con los paramentos; anclajes de canales y montantes metálicos; corte y fijación de las placas mediante tornillería; tratamiento de las zonas de paso y huecos; ejecución de ángulos; tratamiento de juntas mediante pasta y cinta de juntas; recibido de las cajas para alojamiento de mecanismos eléctricos y de paso de instalaciones, previo replanteo de su ubicación en las placas y perforación de las mismas, y limpieza final. Totalmente terminado y listo para imprimar, pintar o revestir (sin incluir en este precio el aislamiento a colocar entre montantes).
Incluye: Replanteo y trazado en el forjado inferior y en el superior de los tabiques a realizar. Colocación de banda de estanqueidad y canales inferiores, sobre solado terminado o base de asiento. Colocación de banda de estanqueidad y canales superiores, bajo forjados. Colocación y fijación de los montantes sobre los elementos horizontales. Colocación de las placas para el cierre de una de las caras del tabique, mediante fijaciones mecánicas. Cierre de la segunda cara con placas, mediante fijaciones mecánicas. Replanteo de las cajas para alojamiento de mecanismos eléctricos y de paso de instalaciones, y posterior perforación de las placas. Tratamiento de las juntas entre placas. Recibido de las cajas para alojamiento de mecanismos eléctricos y de paso de instalaciones.
Criterio de medición de proyecto: Superficie medida según documentación gráfica de Proyecto, sin duplicar esquinas ni encuentros, deduciendo los huecos de superficie mayor de 2 m².
Criterio de medición de obra: Se medirá la superficie realmente ejecutada según especificaciones de Proyecto, sin duplicar esquinas ni encuentros, siguiendo los criterios de medición expuestos en la norma UNE 92305 para las placas de yeso laminado y deduciendo los huecos de superficie mayor de 2 m² para el resto de placas.

| Código | Ud | Descripción | Rendimiento | Precio | Importe |
|---|---|---|---|---|---|
| mt12pck020b | m | Banda acústica de dilatación "KNAUF" de 50 mm de anchura. (material) | 1.200 | 0.26 | 0.31 |
| mt12pak020e | m | Canal 50/40/0,55 mm GRC 0,55 "KNAUF" de acero galvanizado, para sistema Aquapanel Indoor. Según UNE-EN 14195. (material) | 0.700 | 2.12 | 1.48 |
| mt12pak030q | m | Montante 50/50/0,60 mm GRC 0,60 "KNAUF" de acero galvanizado, para sistema Aquapanel Indoor. Según UNE-EN 14195. (material) | 2.000 | 2.33 | 4.66 |
| mt12pak010b | m² | Placa Aquapanel Indoor "KNAUF" 12,5x1200x2400 con alma de cemento Portland, revestida con una capa de fibra de vidrio embebida en ambas caras. (material) | 4.000 | 26.16 | 104.64 |
| mt12pak040a | Ud | Tornillo Aquapanel Maxi TN 39 mm "KNAUF". (material) | 56.000 | 0.04 | 2.24 |
| mt12psg220 | Ud | Fijación compuesta por taco y tornillo 5x27. (material) | 1.600 | 0.06 | 0.10 |
| mt12pak110 | Ud | Cartucho de 310 cm³ de pegamento Indoor PU "KNAUF". (material) | 2.400 | 9.44 | 22.66 |
| mt12pak080a | kg | Imprimación superficial Aquapanel Indoor "KNAUF". (material) | 0.100 | 11.55 | 1.16 |
| mt12pck010a | m | Cinta de juntas "KNAUF" de 50 mm de anchura. (material) | 3.200 | 0.04 | 0.13 |
| mt12pak090b | kg | Mortero superficial Aquapanel Indoor "KNAUF", color blanco. (material) | 7.000 | 2.95 | 20.65 |
| op00fre010 |  | Fresadora. | 1.000 | 0.00 | 0.00 |
| op00ato010 |  | Atornillador. | 1.000 | 0.00 | 0.00 |
| mo049 | h | Oficial 1ª montador de prefabricados interiores. (mano de obra) | 0.415 | 17.97 | 7.46 |
| mo092 | h | Ayudante montador de prefabricados interiores. (mano de obra) | 0.134 | 16.69 | 2.24 |
| % | % | Costes directos complementarios | 2 % | 167.73 | 3.35 |
|  |  | Costes directos |  |  | 171.08 |
