# Hoja de partición interior de 15 cm de espesor de fábrica, de ladrillo de hormigón cara vista perforado liso, color, 40x15x10 cm, con junta de 1 cm, rehundida, recibida con mortero de cemento M-10

- Propiedad del archivo: CYPE INGENIEROS, S.A.
- Formato: FIEBDC-3/2002
- Programa: Ejecutar Precios de Murcia en formato HTML
- Ámbito geográfico: Región de Murcia
- Divisa: EUR
- Costes indirectos: 0.03 %
- IVA: 21.00 %

## P Particiones

### PT Tabiques

#### PTX Hoja cara vista

**PTX030** m² Hoja de partición interior de 15 cm de espesor de fábrica, de ladrillo de hormigón cara vista perforado liso, color, 40x15x10 cm, con junta de 1 cm, rehundida, recibida con mortero de cemento M-10.
Formación de hoja de partición interior de 15 cm de espesor de fábrica, de ladrillo de hormigón cara vista perforado liso, color, 40x15x10 cm, con junta de 1 cm, rehundida, recibida con mortero de cemento M-10. Incluso p/p de replanteo, nivelación y aplomado, recibido de cercos y precercos, mermas y roturas, enjarjes, mochetas, rejuntado y limpieza.
Incluye: Replanteo y trazado en el forjado de los tabiques a realizar. Colocación y aplomado de miras de referencia. Colocación, aplomado y nivelación de cercos y precercos de puertas y armarios. Tendido de hilos entre miras. Colocación de las piezas por hiladas a nivel. Recibido a la obra de los elementos de fijación de cercos y precercos. Encuentros de la fábrica con fachadas, pilares y tabiques. Encuentro de la fábrica con el forjado superior. Repaso de juntas y limpieza.
Criterio de medición de proyecto: Superficie medida según documentación gráfica de Proyecto, sin duplicar esquinas ni encuentros, deduciendo los huecos de superficie mayor de 3 m².
Criterio de medición de obra: Se medirá la superficie realmente ejecutada según especificaciones de Proyecto, sin duplicar esquinas ni encuentros, deduciendo los huecos de superficie mayor de 3 m².

| Código | Ud | Descripción | Rendimiento | Precio | Importe |
|---|---|---|---|---|---|
| mt05chl010h | Ud | Ladrillo de hormigón cara vista perforado liso, color, 40x15x10 cm. (material) | 24.150 | 0.70 | 16.91 |
| mt09mor010e | m³ | Mortero de cemento CEM II/B-P 32,5 N tipo M-10, confeccionado en obra con 380 kg/m³ de cemento y una proporción en volumen 1/4. (material) | 0.018 | 133.30 | 2.40 |
| op00sie030 |  | Sierra de disco de diamante, para mesa de trabajo, de corte húmedo. | 1.000 | 0.00 | 0.00 |
| op00tal010 |  | Taladro. | 1.000 | 0.00 | 0.00 |
| mo020 | h | Oficial 1ª construcción en trabajos de albañilería. (mano de obra) | 0.928 | 17.39 | 16.14 |
| mo106 | h | Peón ordinario construcción en trabajos de albañilería. (mano de obra) | 0.464 | 16.13 | 7.48 |
| % | % | Costes directos complementarios | 2 % | 42.93 | 0.86 |
|  |  | Costes directos |  |  | 43.79 |
