# Recibido de plato de ducha de cualquier medida

- Propiedad del archivo: CYPE INGENIEROS, S.A.
- Formato: FIEBDC-3/2002
- Programa: Ejecutar Precios de Murcia en formato HTML
- Ámbito geográfico: Región de Murcia
- Divisa: EUR
- Costes indirectos: 0.03 %
- IVA: 21.00 %

## P Particiones

### PY Ayudas

#### PYR Recibidos

**PYR010** Ud Recibido de plato de ducha de cualquier medida.
Recibido de plato de ducha de cualquier medida, mediante ladrillo cerámico hueco, recibido con mortero de cemento M-5. Incluso p/p de replanteo, apertura de huecos para entregas en paramento vertical, formación de desniveles, retacado con arena, sellado de juntas, limpieza, protección con tablero de madera y eliminación del material sobrante.
Incluye: Replanteo. Apertura de huecos. Formación de desniveles. Retacado con arena. Sellado de juntas. Protección con tablero de madera. Limpieza y eliminación del material sobrante.
Criterio de medición de proyecto: Número de unidades previstas, según documentación gráfica de Proyecto.
Criterio de medición de obra: Se medirá el número de unidades realmente ejecutadas según especificaciones de Proyecto.

| Código | Ud | Descripción | Rendimiento | Precio | Importe |
|---|---|---|---|---|---|
| mt04lvc010a | Ud | Ladrillo cerámico hueco sencillo, para revestir, 24x11,5x4 cm, según UNE-EN 771-1. (material) | 12.000 | 0.10 | 1.20 |
| mt09mor010c | m³ | Mortero de cemento CEM II/B-P 32,5 N tipo M-5, confeccionado en obra con 250 kg/m³ de cemento y una proporción en volumen 1/6. (material) | 0.005 | 115.30 | 0.58 |
| mt01ara010 | m³ | Arena de 0 a 5 mm de diámetro. (material) | 0.050 | 12.02 | 0.60 |
| mo019 | h | Oficial 1ª construcción. (mano de obra) | 1.593 | 17.39 | 27.70 |
| mo105 | h | Peón ordinario construcción. (mano de obra) | 1.593 | 16.13 | 25.70 |
| % | % | Costes directos complementarios | 2 % | 55.78 | 1.12 |
|  |  | Costes directos |  |  | 56.90 |
