# Encuentro de cubierta plana no transitable

- Propiedad del archivo: CYPE INGENIEROS, S.A.
- Formato: FIEBDC-3/2002
- Ámbito geográfico: Región de Murcia
- Divisa: EUR
- Costes indirectos: 3.00 %
- IVA: 21.00 %

## Q Cubiertas

### QA Planas

#### QAF Puntos singulares

**QAF032** Ud Encuentro de cubierta plana no transitable, no ventilada, con grava, tipo invertida, con sumidero de salida horizontal, de PVC, de 65x100x425 mm, con curva para bajante de 100 mm de diámetro, fijado con soldadura termoplástica a la lámina impermeabilizante de PVC.
Encuentro de cubierta plana no transitable, no ventilada, con grava, tipo invertida, con sumidero de salida horizontal, de PVC, de 65x100x425 mm, con curva para bajante de 100 mm de diámetro, fijado con soldadura termoplástica a la lámina impermeabilizante de PVC.
Incluye: Ejecución de rebaje del soporte alrededor del sumidero. Limpieza y preparación de la superficie. Colocación de la pieza de refuerzo. Colocación del sumidero.
Criterio de medición de proyecto: Número de unidades previstas, según documentación gráfica de Proyecto.
Criterio de medición de obra: Se medirá el número de unidades realmente ejecutadas según especificaciones de Proyecto.
Criterio de valoración económica: El precio no incluye la lámina impermeabilizante de PVC.

| Código | Ud | Descripción | Rendimiento | Precio | Importe |
|---|---|---|---|---|---|
| mt15dan110b | Ud | Sumidero de salida horizontal, de PVC, de 65x100x425 mm, con curva para bajante de 100 mm de diámetro. (material) | 1.000 | 26.80 | 26.80 |
| op00pis010 |  | Pistola de aire caliente para soldadura de materiales termoplásticos. | 1.000 | 0.00 | 0.00 |
| mo029 | h | Oficial 1ª aplicador de láminas impermeabilizantes. (mano de obra) | 0.110 | 19.23 | 2.12 |
| mo067 | h | Ayudante aplicador de láminas impermeabilizantes. (mano de obra) | 0.110 | 18.54 | 2.04 |
| mo008 | h | Oficial 1ª fontanero. (mano de obra) | 0.351 | 19.78 | 6.94 |
| % | % | Costes directos complementarios | 2 % | 37.90 | 0.76 |
|  |  | Costes directos |  |  | 38.66 |
