# Sustitución de sumidero en cubierta plana

- Propiedad del archivo: CYPE INGENIEROS, S.A.
- Formato: FIEBDC-3/2002
- Ámbito geográfico: Región de Murcia
- Divisa: EUR
- Costes indirectos: 3.00 %
- IVA: 21.00 %

## Q Cubiertas

### QA Planas transitables, no ventiladas

#### QAW Sustituciones

**QAW010** Ud Sustitución de sumidero en cubierta plana.
Sustitución de sumidero deteriorado de salida vertical en cubierta plana, por sumidero de caucho EPDM, de salida vertical, de 100 mm de diámetro, con rejilla plana de caucho EPDM. Incluso retirada del sumidero deteriorado, conexión a la red de saneamiento del edificio, reparación de los desperfectos que se puedan ocasionar en los elementos del entorno que deban mantenerse, limpieza, acopio, retirada y carga manual de escombros sobre camión o contenedor. Totalmente terminado, conexionado y probado.
Incluye: Retirada y acopio del material deteriorado. Limpieza de los restos de obra. Colocación del nuevo sumidero. Carga del material desmontado y restos de obra sobre camión o contenedor.
Criterio de medición de proyecto: Número de unidades previstas, según documentación gráfica de Proyecto.
Criterio de medición de obra: Se medirá el número de unidades realmente ejecutadas según especificaciones de Proyecto.

| Código | Ud | Descripción | Rendimiento | Precio | Importe |
|---|---|---|---|---|---|
| mt15acc050ec | Ud | Sumidero de caucho EPDM, de salida vertical, de 100 mm de diámetro, con rejilla plana de caucho EPDM. (material) | 1.000 | 22.35 | 22.35 |
| mt36tie010fa | m | Tubo de PVC, serie B, de 110 mm de diámetro y 3,2 mm de espesor, con extremo abocardado, según UNE-EN 1329-1. (material) | 1.000 | 5.34 | 5.34 |
| mo008 | h | Oficial 1ª fontanero. (mano de obra) | 0.351 | 20.87 | 7.33 |
| mo113 | h | Peón ordinario construcción. (mano de obra) | 0.274 | 19.07 | 5.23 |
| % | % | Costes directos complementarios | 2 % | 40.25 | 0.81 |
|  |  | Costes directos |  |  | 41.06 |
