# Borde lateral de cubierta con piezas cerámicas

- Propiedad del archivo: CYPE INGENIEROS, S.A.
- Formato: FIEBDC-3/2002
- Ámbito geográfico: Región de Murcia
- Divisa: EUR
- Costes indirectos: 3.00 %
- IVA: 21.00 %

## Q Cubiertas

### QR Remates

#### QRB Borde lateral

**QRB020** m Borde lateral de cubierta con piezas cerámicas.
Borde lateral de cubierta con remates laterales cerámicos, color rojo, para tejas curvas, recibidos con mortero de cemento, industrial, M-5. Incluso solapes.
Incluye: Colocación de las tejas con mortero.
Criterio de medición de proyecto: Longitud medida según documentación gráfica de Proyecto.
Criterio de medición de obra: Se medirá la longitud realmente ejecutada según especificaciones de Proyecto.

| Código | Ud | Descripción | Rendimiento | Precio | Importe |
|---|---|---|---|---|---|
| mt13tac012a | Ud | Remate lateral cerámico, color rojo, para tejas curvas, según UNE-EN 1304. (material) | 2.700 | 2.62 | 7.07 |
| mt08aaa010a | m³ | Agua. (material) | 0.010 | 1.50 | 0.02 |
| mt09mif010ca | t | Mortero industrial para albañilería, de cemento, color gris, categoría M-5 (resistencia a compresión 5 N/mm²), suministrado en sacos, según UNE-EN 998-2. (material) | 0.056 | 33.86 | 1.90 |
| mo020 | h | Oficial 1ª construcción. (mano de obra) | 0.198 | 20.30 | 4.02 |
| mo113 | h | Peón ordinario construcción. (mano de obra) | 0.198 | 19.07 | 3.78 |
| % | % | Costes directos complementarios | 2 % | 16.79 | 0.34 |
|  |  | Costes directos |  |  | 17.13 |
