# Encuentro de faldón con chimeneas o conductos de ventilación

- Propiedad del archivo: CYPE INGENIEROS, S.A.
- Formato: FIEBDC-3/2002
- Ámbito geográfico: Región de Murcia
- Divisa: EUR
- Costes indirectos: 3.00 %
- IVA: 21.00 %

## Q Cubiertas

### QR Remates

#### QRE Encuentros

**QRE010** Ud Encuentro de faldón con chimeneas o conductos de ventilación.
Encuentro de faldón de tejado de tejas o pizarra con chimeneas o conductos de ventilación de dimensiones 200x60 cm mediante colocación de banda ajustable compuesta por aleación de aluminio y zinc y lámina flexible de plomo coloreado de 1 mm de espesor, que cubre desde 30 a 100 cm formando babero y fijada con perfil de acero inoxidable. Incluso solapes, corte, preparación, tornillos de fijación y sellado con cordón de silicona del perfil.
Incluye: Formación del encuentro.
Criterio de medición de proyecto: Número de unidades previstas, según documentación gráfica de Proyecto.
Criterio de medición de obra: Se medirá el número de unidades realmente ejecutadas según especificaciones de Proyecto.

| Código | Ud | Descripción | Rendimiento | Precio | Importe |
|---|---|---|---|---|---|
| mt13aen010b | m | Banda ajustable compuesta por aleación de aluminio y zinc y lámina flexible de plomo coloreado de 1 mm de espesor, que cubre desde 30 a 100 cm, para encuentro de faldón con chimeneas, ventanas o conductos de ventilación en tejados. (material) | 15.200 | 17.98 | 273.30 |
| mt13aen030 | m | Perfil inoxidable para fijación de banda, incluso elementos de fijación y sellado. (material) | 5.200 | 1.07 | 5.56 |
| mo020 | h | Oficial 1ª construcción. (mano de obra) | 1.098 | 20.30 | 22.29 |
| mo077 | h | Ayudante construcción. (mano de obra) | 1.098 | 19.60 | 21.52 |
| % | % | Costes directos complementarios | 2 % | 322.67 | 6.45 |
|  |  | Costes directos |  |  | 329.12 |
