# Limahoya realizada con doble tabique aligerado de 9 cm de espesor cada uno, macizado de mortero de cemento M-5 y plancha de cobre de 0,82 mm de espesor y 650 mm de desarrollo, preformada

- Propiedad del archivo: CYPE INGENIEROS, S.A.
- Formato: FIEBDC-3/2002
- Programa: Ejecutar Precios de Murcia en formato HTML
- Ámbito geográfico: Región de Murcia
- Divisa: EUR
- Costes indirectos: 0.03 %
- IVA: 21.00 %

## Q Cubiertas

### QR Remates

#### QRL Limahoyas, limatesas y cumbreras

**QRL010** m Limahoya realizada con doble tabique aligerado de 9 cm de espesor cada uno, macizado de mortero de cemento M-5 y plancha de cobre de 0,82 mm de espesor y 650 mm de desarrollo, preformada.
Formación de limahoya con doble tabique aligerado de 9 cm de espesor cada uno, de ladrillo cerámico hueco de 24x11,5x9 cm, recibidos con mortero de cemento M-5, macizado de mortero de cemento M-5 para recibir la plancha de cobre de 0,82 mm de espesor y 650 mm de desarrollo, preformada. Incluso p/p de plancha de cobre, piezas especiales, solapes, fijaciones, conexiones a bajantes y junta de estanqueidad.
Incluye: Limpieza y preparación de la superficie. Formación de tabiques aligerados. Remate superior de los tabiques aligerados mediante mortero de cemento. Colocación de la lámina. Solapes y conexiones a bajantes.
Criterio de medición de proyecto: Longitud medida en verdadera magnitud, según documentación gráfica de Proyecto.
Criterio de medición de obra: Se medirá, en verdadera magnitud, la longitud realmente ejecutada según especificaciones de Proyecto.

| Código | Ud | Descripción | Rendimiento | Precio | Importe |
|---|---|---|---|---|---|
| mt13vac010e | m | Plancha de cobre de 0,82 mm de espesor y 650 mm de desarrollo, preformada. (material) | 1.100 | 32.59 | 35.85 |
| mt04lvc010c | Ud | Ladrillo cerámico hueco doble, para revestir, 24x11,5x9 cm, según UNE-EN 771-1. (material) | 26.000 | 0.13 | 3.38 |
| mt09mor010c | m³ | Mortero de cemento CEM II/B-P 32,5 N tipo M-5, confeccionado en obra con 250 kg/m³ de cemento y una proporción en volumen 1/6. (material) | 0.027 | 115.30 | 3.11 |
| op00ciz010 |  | Cizalla. | 1.000 | 0.00 | 0.00 |
| mo019 | h | Oficial 1ª construcción. (mano de obra) | 0.861 | 17.39 | 14.97 |
| mo073 | h | Ayudante construcción. (mano de obra) | 0.601 | 16.69 | 10.03 |
| mo106 | h | Peón ordinario construcción. (mano de obra) | 0.431 | 16.13 | 6.95 |
| % | % | Costes directos complementarios | 2 % | 74.29 | 1.49 |
|  |  | Costes directos |  |  | 75.78 |
