# Revestimiento exterior con piezas de gran formato de gres porcelánico STON-KER "BUTECH". Colocación en capa fina, con fijaciones mecánicas. Sistema FP "BUTECH"

- Propiedad del archivo: CYPE INGENIEROS, S.A.
- Formato: FIEBDC-3/2002
- Ámbito geográfico: Región de Murcia
- Divisa: EUR
- Costes indirectos: 3.00 %
- IVA: 21.00 %

## R Revestimientos y trasdosados

### RA De piezas rígidas en paramentos verticales

#### RAD Sistemas de gres porcelánico

**RAD080** m² Revestimiento exterior con piezas de gran formato de gres porcelánico STON-KER "BUTECH". Colocación en capa fina, con fijaciones mecánicas. Sistema FP "BUTECH".
Revestimiento exterior con piezas de gran formato de gres porcelánico, serie Alpina, STON-KER "BUTECH", "PORCELANOSA GRUPO", color Beige, de 440x660x10 mm, capacidad de absorción de agua E<0,5%, grupo BIa, según UNE-EN 14411. Sistema FP "BUTECH". SOPORTE: paramento de hormigón, vertical. COLOCACIÓN: en capa fina mediante doble encolado con adhesivo cementoso mejorado, C2 E S2, altamente deformable y con tiempo abierto ampliado, Super-flex S2 Blanco "BUTECH" y grapas de anclaje Anclaje 1200 y Anclaje 1000 "BUTECH", de acero inoxidable AISI 304, para sistema de fijación vista. REJUNTADO: con mortero de juntas cementoso de fraguado y endurecimiento rápido Colorstuk rapid "BUTECH", tipo CG2, según UNE-EN 13888, en juntas de 12 mm de espesor. Incluso crucetas de PVC, material de relleno y masilla de poliuretano monocomponente P-404 "BUTECH" para la formación de juntas de movimiento.
Criterio de valoración económica: El precio no incluye las piezas especiales ni la resolución de puntos singulares.
Incluye: Preparación de la superficie soporte. Replanteo de los niveles, de la disposición de piezas y de las juntas. Corte y cajeado de las piezas. Preparación y aplicación del material de colocación. Formación de juntas de movimiento. Colocación de las piezas. Sujeción definitiva del revestimiento con anclajes mecánicos. Rejuntado. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mcb010p | kg | Adhesivo cementoso mejorado, C2 E S2, altamente deformable y con tiempo abierto ampliado, según UNE-EN 12004, Super-flex S2 Blanco "BUTECH", para la colocación en capa fina de para todo tipo de pavimentos cerámicos y de piedra natural en interiores, exteriores y piscinas, a base de cementos especiales, áridos seleccionados y resinas sintéticas. (material) | 6.000 | 3.30 | 19.80 |
| mt12pcb025maa1a | m² | Piezas de gran formato de gres porcelánico, serie Alpina, STON-KER "BUTECH", "PORCELANOSA GRUPO", color Beige, de 440x660x10 mm, capacidad de absorción de agua E<0,5%, grupo BIa, según UNE-EN 14411. (material) | 1.050 | 45.44 | 47.71 |
| mt18acc100a | Ud | Kit de crucetas de PVC para garantizar un espesor de las juntas entre piezas de entre 1 y 20 mm, en revestimientos y pavimentos cerámicos. (material) | 0.103 | 2.40 | 0.25 |
| mt12pcb120e | Ud | Kit de grapas de anclaje Anclaje 1200 y Anclaje 1000 "BUTECH", de acero inoxidable AISI 304, tacos de nylon y tornillos de acero inoxidable A2, para sistema de fijación vista de revestimientos exteriores cerámicos, con juntas de 12 mm de espesor. (material) | 7.000 | 1.39 | 9.73 |
| mt09mcb020l | kg | Mortero de juntas cementoso de fraguado y endurecimiento rápido Colorstuk rapid "BUTECH", tipo CG2, según UNE-EN 13888, color Manhattan, para juntas de 2 a 15 mm, a base de conglomerantes hidráulicos específicos, áridos seleccionados y aditivos especiales, para todo tipo de piezas cerámicas y piedras naturales. (material) | 0.700 | 2.38 | 1.67 |
| mt15sjb010g | Ud | Cartucho de 310 ml de masilla de poliuretano monocomponente P-404 "BUTECH", color blanco, para el sellado de juntas de movimiento. (material) | 0.206 | 6.84 | 1.41 |
| op00sie030 |  | Sierra de disco de diamante, para mesa de trabajo, de corte húmedo. | 1.000 | 0.00 | 0.00 |
| op00amo010 |  | Amoladora o radial. | 1.000 | 0.00 | 0.00 |
| op00tal010 |  | Taladro. | 1.000 | 0.00 | 0.00 |
| mo024 | h | Oficial 1ª alicatador. (mano de obra) | 0.974 | 20.30 | 19.77 |
| mo062 | h | Ayudante alicatador. (mano de obra) | 0.974 | 19.60 | 19.09 |
| % | % | Costes directos complementarios | 2 % | 119.43 | 2.39 |
|  |  | Costes directos |  |  | 121.82 |
