# Cantonera de PVC

- Propiedad del archivo: CYPE INGENIEROS, S.A.
- Formato: FIEBDC-3/2002
- Ámbito geográfico: Región de Murcia
- Divisa: EUR
- Costes indirectos: 3.00 %
- IVA: 21.00 %

## R Revestimientos y trasdosados

### RA Alicatados

#### RAG De baldosas cerámicas

**RAG018** m Cantonera de PVC.
Cantonera de PVC.
Incluye: Replanteo. Corte de la cantonera. Fijación de la cantonera.
Criterio de medición de proyecto: Longitud medida según documentación gráfica de Proyecto.
Criterio de medición de obra: Se medirá la longitud realmente ejecutada según especificaciones de Proyecto.

| Código | Ud | Descripción | Rendimiento | Precio | Importe |
|---|---|---|---|---|---|
| mt19awa010 | m | Cantonera de PVC en esquinas alicatadas. (material) | 1.050 | 1.32 | 1.39 |
| op00sie030 |  | Sierra de disco de diamante, para mesa de trabajo, de corte húmedo. | 1.000 | 0.00 | 0.00 |
| mo024 | h | Oficial 1ª alicatador. (mano de obra) | 0.178 | 18.91 | 3.37 |
| % | % | Costes directos complementarios | 2 % | 4.76 | 0.10 |
|  |  | Costes directos |  |  | 4.86 |
