# Capa base de mortero natural de arcilla sin aditivos sobre paramento interior

- Propiedad del archivo: CYPE INGENIEROS, S.A.
- Formato: FIEBDC-3/2002
- Ámbito geográfico: Región de Murcia
- Divisa: EUR
- Costes indirectos: 3.00 %
- IVA: 21.00 %

## R Revestimientos y trasdosados

### RB Morteros industriales para revoco y enlucido

#### RBC Morteros de arcilla

**RBC010** m² Capa base de mortero natural de arcilla sin aditivos sobre paramento interior.
Capa base formada por una primera capa de mortero natural de arcilla sin aditivos con fibras vegetales, de 35 mm de espesor, maestreado, con acabado fratasado, aplicado manualmente y una segunda capa de mortero natural de arcilla sin aditivos, para regularización de superficies, de 2 mm de espesor, aplicado manualmente, sobre paramento interior de entramado ligero de madera y paja, vertical, de hasta 3 m de altura. Incluso malla de fibras de yute para evitar fisuras.
Criterio de valoración económica: El precio incluye la protección de los elementos del entorno que puedan verse afectados durante los trabajos y la resolución de puntos singulares, pero no incluye la capa de terminación.
Incluye: Preparación de la superficie soporte. Despiece de paños de trabajo. Colocación de reglones y lienzas. Colocación de tientos. Formación de maestras. Preparación del mortero. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt28mca010a | kg | Mortero natural de arcilla sin aditivos, compuesto por áridos seleccionados con granulometría de hasta 3 mm de diámetro con fibras vegetales, densidad 1830 kg/m³, resistencia a compresión 2 N/mm², suministrado en sacos. (material) | 49.000 | 0.21 | 10.29 |
| mt28mca015a | kg | Mortero natural de arcilla sin aditivos, compuesto por áridos seleccionados con granulometría de hasta 3 mm de diámetro, densidad 1800 kg/m³, resistencia a compresión 1,9 N/mm², suministrado en sacos, para regularización de superficies. (material) | 2.800 | 0.19 | 0.53 |
| mt08aaa010a | m³ | Agua. (material) | 0.010 | 1.50 | 0.02 |
| mt28mca005a | m² | Malla de fibras de yute aprestada con almidón de maíz, de 135 g/m² de masa superficial. (material) | 0.200 | 2.57 | 0.51 |
| op00tal020 |  | Taladro con batidora. | 1.000 | 0.00 | 0.00 |
| mo039 | h | Oficial 1ª revocador. (mano de obra) | 0.514 | 22.53 | 11.58 |
| mo111 | h | Peón especializado revocador. (mano de obra) | 0.514 | 22.07 | 11.34 |
| % | % | Costes directos complementarios | 2 % | 34.27 | 0.69 |
|  |  | Costes directos |  |  | 34.96 |
