# Aplacado con baldosa cerámica de gres porcelánico

- Propiedad del archivo: CYPE INGENIEROS, S.A.
- Formato: FIEBDC-3/2002
- Programa: Ejecutar Precios de Murcia en formato HTML
- Ámbito geográfico: Región de Murcia
- Divisa: EUR
- Costes indirectos: 0.03 %
- IVA: 21.00 %

## R Revestimientos

### RC Chapados y aplacados

#### RCG Cerámicos/Gres

**RCG060** m² Aplacado con baldosa cerámica de gres porcelánico, estilo textil "PORCELANATTO", capacidad de absorción de agua E<0,5%, grupo BIa, 60x60 cm, colocada mediante el sistema de aplacado mixto con anclaje visto, con doble encolado y grapa tipo Omega, sobre capa de regularización (no incluida en este precio).
Suministro y colocación de aplacado con baldosa cerámica de gres porcelánico, estilo textil "PORCELANATTO", capacidad de absorción de agua E<0,5%, grupo BIa, 60x60 cm, según UNE-EN 14411, con proceso de rectificado y mecanizado de bordes; incluso p/p de elementos de anclaje (grapas Omega) y elementos de fijación, colocada sobre capa de regularización (no incluida en este precio), mediante el sistema de aplacado mixto con anclaje visto, utilizando la técnica de doble encolado con adhesivo para baldosas cerámicas T200 Flex-Porcelánico y grapa tipo Omega, de acero inoxidable AISI304. Incluso p/p de fijación de los anclajes mediante tacos y tornillos.
Incluye: Replanteo de los ejes verticales y horizontales de las juntas. Aplicación del adhesivo cementoso sobre el soporte. Peinado del adhesivo con llana dentada. Aplicación del adhesivo en el dorso de la baldosa cerámica. Colocación de la baldosa. Fijación del anclaje de seguridad. Correcto posicionamiento y apriete del anclaje de seguridad. Formación de juntas de movimiento. Resolución de puntos singulares. Rejuntado de baldosas. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt19pct035ka | m² | Baldosa cerámica de gres porcelánico, estilo textil "PORCELANATTO", capacidad de absorción de agua E<0,5%, grupo BIa, 60x60 cm, según UNE-EN 14411, con proceso de rectificado y mecanizado de bordes; incluso p/p de elementos de anclaje (grapas Omega) y elementos de fijación. (material) | 1.050 | 46.00 | 48.30 |
| mt09mtc010j | kg | Adhesivo cementoso mejorado, C2 TE S1, con deslizamiento reducido y tiempo abierto ampliado T200 Flex-Porcelánico, según UNE-EN 12004, "TAU CERÁMICA", para la colocación en capa fina de pavimentos y revestimientos de material cerámico en interiores y exteriores, compuesto por cementos de alta resistencia, áridos seleccionados y alto contenido en resinas sintéticas. (material) | 5.000 | 0.51 | 2.55 |
| mt09mtc020a | kg | Mortero técnico coloreado, C G2, Line-Fix "TAU CERÁMICA", para rejuntado de baldosas cerámicas, con junta de entre 3 y 15 mm, según UNE-EN 12004, "TAU CERÁMICA". (material) | 4.000 | 0.83 | 3.32 |
| op00sie030 |  | Sierra de disco de diamante, para mesa de trabajo, de corte húmedo. | 1.000 | 0.00 | 0.00 |
| mo013 | h | Oficial 1ª montador de aplacados cerámicos. (mano de obra) | 1.328 | 17.97 | 23.86 |
| mo077 | h | Ayudante montador de aplacados cerámicos. (mano de obra) | 1.328 | 16.69 | 22.16 |
| % | % | Costes directos complementarios | 2 % | 100.19 | 2.00 |
|  |  | Costes directos |  |  | 102.19 |
