# Revestimiento con tablero aglomerado de partículas de 10 mm de espesor, recubierto por una de sus caras con madera de sapeli, adherido al paramento vertical mediante adhesivo de caucho

- Propiedad del archivo: CYPE INGENIEROS, S.A.
- Formato: FIEBDC-3/2002
- Programa: Ejecutar Precios de Murcia en formato HTML
- Ámbito geográfico: Región de Murcia
- Divisa: EUR
- Costes indirectos: 0.03 %
- IVA: 21.00 %

## R Revestimientos

### RD Decorativos

#### RDM Maderas

**RDM010** m² Revestimiento con tablero aglomerado de partículas de 10 mm de espesor, recubierto por una de sus caras con madera de sapeli, adherido al paramento vertical mediante adhesivo de caucho.
Suministro y colocación de revestimiento decorativo de paramentos interiores mediante tablero aglomerado de partículas de 10 mm de espesor, recubierto por una de sus caras con una chapa fina de madera de sapeli, barnizada en fábrica, con junta machihembrada, fijado con adhesivo de caucho sobre la superficie regularizada de paramentos verticales interiores. Incluso p/p de preparación y limpieza de la superficie, formación de encuentros, cortes del material y remates perimetrales.
Incluye: Preparación y limpieza de la superficie a revestir. Replanteo de juntas, huecos y encuentros. Replanteo de los tableros sobre el paramento. Corte y presentación de los tableros. Aplicación del adhesivo. Colocación y fijación sobre el paramento. Resolución del perímetro del revestimiento. Limpieza de la superficie.
Criterio de medición de proyecto: Superficie medida según documentación gráfica de Proyecto, deduciendo los huecos de superficie mayor de 2 m².
Criterio de medición de obra: Se medirá la superficie realmente ejecutada según especificaciones de Proyecto, deduciendo los huecos de superficie mayor de 2 m².

| Código | Ud | Descripción | Rendimiento | Precio | Importe |
|---|---|---|---|---|---|
| mt29tma140 | kg | Adhesivo de caucho sintético, de aplicación a dos caras, para revestimientos decorativos de madera. (material) | 0.100 | 4.10 | 0.41 |
| mt29tma010a | m² | Tablero aglomerado de partículas de 10 mm de espesor, recubierto por una de sus caras con una chapa fina de madera de sapeli, barnizada en fábrica, con junta machihembrada, para revestimiento de paramentos verticales interiores. (material) | 1.200 | 25.89 | 31.07 |
| op00cla010 |  | Clavadora. | 1.000 | 0.00 | 0.00 |
| op00cep010 |  | Garlopa. | 1.000 | 0.00 | 0.00 |
| mo016 | h | Oficial 1ª carpintero. (mano de obra) | 0.395 | 17.70 | 6.99 |
| mo054 | h | Ayudante carpintero. (mano de obra) | 0.395 | 16.82 | 6.64 |
| % | % | Costes directos complementarios | 2 % | 45.11 | 0.90 |
|  |  | Costes directos |  |  | 46.01 |
