# Revestimiento con panel ligero de lana de madera, de 600x1200 mm y 75 mm de espesor, adherido al paramento vertical mediante cola

- Propiedad del archivo: CYPE INGENIEROS, S.A.
- Formato: FIEBDC-3/2002
- Ámbito geográfico: Región de Murcia
- Divisa: EUR
- Costes indirectos: 3.00 %
- IVA: 21.00 %

## R Revestimientos y trasdosados

### RD Decorativos

#### RDM De madera

**RDM020** m² Revestimiento con panel ligero de lana de madera, de 600x1200 mm y 75 mm de espesor, adherido al paramento vertical mediante cola.
Suministro y colocación de revestimiento decorativo de paramentos interiores mediante panel ligero de lana de madera, de 600x1200 mm y 75 mm de espesor, resistencia térmica 1,85 m²K/W, conductividad térmica 0,09 W/(mK), fijado con cola sobre la superficie regularizada de paramentos verticales interiores de madera. Incluso p/p de preparación y limpieza de la superficie, formación de encuentros, cortes del material y remates perimetrales.
Incluye: Preparación y limpieza de la superficie a revestir. Replanteo de juntas, huecos y encuentros. Replanteo de los paneles sobre el paramento. Corte y presentación de los paneles. Aplicación de la cola. Colocación y fijación sobre el paramento. Resolución del perímetro del revestimiento. Limpieza de la superficie.
Criterio de medición de proyecto: Superficie medida según documentación gráfica de Proyecto, deduciendo los huecos de superficie mayor de 2 m².
Criterio de medición de obra: Se medirá la superficie realmente ejecutada según especificaciones de Proyecto, deduciendo los huecos de superficie mayor de 2 m².

| Código | Ud | Descripción | Rendimiento | Precio | Importe |
|---|---|---|---|---|---|
| mt16vki010j | m² | Panel ligero de lana de madera, de 600x1200 mm y 75 mm de espesor, formado por virutas de madera de 1,5 mm de diámetro combinadas con EPS, resistencia térmica 1,85 m²K/W, conductividad térmica 0,09 W/(mK), densidad 93,33 kg/m³, factor de resistencia a la difusión del vapor de agua 0,4 y Euroclase B-s1, d0 de reacción al fuego, según UNE-EN 13168, para aislamiento térmico y acústico y protección frente a incendios, en edificación. (material) | 1.050 | 20.90 | 21.95 |
| mt16vki050a | Ud | Cartucho de cola para el encolado de paneles de lana de madera. (material) | 0.036 | 6.47 | 0.23 |
| op00cla010 |  | Clavadora neumática. | 1.000 | 0.00 | 0.00 |
| op00cep010 |  | Garlopa. | 1.000 | 0.00 | 0.00 |
| mo017 | h | Oficial 1ª carpintero. (mano de obra) | 0.358 | 17.95 | 6.43 |
| mo058 | h | Ayudante carpintero. (mano de obra) | 0.358 | 17.09 | 6.12 |
| % | % | Costes directos complementarios | 2 % | 34.73 | 0.69 |
|  |  | Costes directos |  |  | 35.42 |
