# Revestimiento con lámina decorativa de vinilo, homogénea con poliuretano en masa de 2,0 mm de espesor, colocada con adhesivo sobre paramento vertical

- Propiedad del archivo: CYPE INGENIEROS, S.A.
- Formato: FIEBDC-3/2002
- Programa: Ejecutar Precios de Murcia en formato HTML
- Ámbito geográfico: Región de Murcia
- Divisa: EUR
- Costes indirectos: 0.03 %
- IVA: 21.00 %

## R Revestimientos

### RD Decorativos

#### RDS Flexibles

**RDS020** m² Revestimiento con lámina decorativa de vinilo, homogénea con poliuretano en masa de 2,0 mm de espesor, colocada con adhesivo sobre paramento vertical.
Suministro y colocación de revestimiento ligero con lámina decorativa de vinilo, homogénea con poliuretano en masa de 2,0 mm de espesor, colocada con adhesivo vinílico especial para revestimientos murales, sobre la superficie lisa y regularizada de paramentos verticales interiores. Incluso p/p de preparación y limpieza de la superficie, formación de encuentros, cortes del material y remates perimetrales.
Incluye: Preparación y limpieza de la superficie a revestir. Replanteo de juntas, huecos y encuentros. Corte y preparación de las láminas. Aplicación de la cola sobre el paramento. Encolado, plegado y presentación de las láminas vinílicas. Colocación de las láminas. Limpieza de la cola sobrante y paso del rodillo aplastajuntas. Resolución del perímetro del revestimiento. Limpieza de la superficie acabada.
Criterio de medición de proyecto: Superficie medida según documentación gráfica de Proyecto, deduciendo los huecos de superficie mayor de 2 m².
Criterio de medición de obra: Se medirá la superficie realmente ejecutada según especificaciones de Proyecto, deduciendo los huecos de superficie mayor de 2 m².

| Código | Ud | Descripción | Rendimiento | Precio | Importe |
|---|---|---|---|---|---|
| mt29cam030 | kg | Adhesivo de contacto. (material) | 0.500 | 3.35 | 1.68 |
| mt29sin020c | m² | Lámina decorativa de vinilo, homogénea con poliuretano en masa de 2,0 mm de espesor, para revestimiento de paramentos verticales interiores. (material) | 1.050 | 18.97 | 19.92 |
| mo025 | h | Oficial 1ª instalador de revestimientos flexibles. (mano de obra) | 0.395 | 17.39 | 6.87 |
| mo060 | h | Ayudante instalador de revestimientos flexibles. (mano de obra) | 0.395 | 16.69 | 6.59 |
| % | % | Costes directos complementarios | 2 % | 35.06 | 0.70 |
|  |  | Costes directos |  |  | 35.76 |
