# Revestimiento con lámina decorativa de vinilo, heterogénea compacta de 0,7 mm de espesor, colocada con adhesivo sobre paramento vertical

- Propiedad del archivo: CYPE INGENIEROS, S.A.
- Formato: FIEBDC-3/2002
- Programa: Ejecutar Precios de Murcia en formato HTML
- Ámbito geográfico: Región de Murcia
- Divisa: EUR
- Costes indirectos: 0.03 %
- IVA: 21.00 %

## R Revestimientos

### RD Decorativos

#### RDS Flexibles

**RDS020** m² Revestimiento con lámina decorativa de vinilo, heterogénea compacta de 0,7 mm de espesor, colocada con adhesivo sobre paramento vertical.
Suministro y colocación de revestimiento ligero con lámina decorativa de vinilo, heterogénea compacta de 0,7 mm de espesor, colocada con adhesivo vinílico especial para revestimientos murales, sobre la superficie lisa y regularizada de paramentos verticales interiores. Incluso p/p de preparación y limpieza de la superficie, formación de encuentros, cortes del material y remates perimetrales.
Incluye: Preparación y limpieza de la superficie a revestir. Replanteo de juntas, huecos y encuentros. Corte y preparación de las láminas. Aplicación de la cola sobre el paramento. Encolado, plegado y presentación de las láminas vinílicas. Colocación de las láminas. Limpieza de la cola sobrante y paso del rodillo aplastajuntas. Resolución del perímetro del revestimiento. Limpieza de la superficie acabada.
Criterio de medición de proyecto: Superficie medida según documentación gráfica de Proyecto, deduciendo los huecos de superficie mayor de 2 m².
Criterio de medición de obra: Se medirá la superficie realmente ejecutada según especificaciones de Proyecto, deduciendo los huecos de superficie mayor de 2 m².

| Código | Ud | Descripción | Rendimiento | Precio | Importe |
|---|---|---|---|---|---|
| mt29cam030 | kg | Adhesivo de contacto. (material) | 0.500 | 3.35 | 1.68 |
| mt29sin020d | m² | Lámina decorativa de vinilo, heterogénea compacta de 0,7 mm de espesor, para revestimiento de paramentos verticales interiores. (material) | 1.050 | 12.99 | 13.64 |
| mo025 | h | Oficial 1ª instalador de revestimientos flexibles. (mano de obra) | 0.395 | 17.39 | 6.87 |
| mo060 | h | Ayudante instalador de revestimientos flexibles. (mano de obra) | 0.395 | 16.69 | 6.59 |
| % | % | Costes directos complementarios | 2 % | 28.78 | 0.58 |
|  |  | Costes directos |  |  | 29.36 |
