# Pintura de resina de silicona sobre paramento exterior

- Propiedad del archivo: CYPE INGENIEROS, S.A.
- Formato: FIEBDC-3/2002
- Ámbito geográfico: Región de Murcia
- Divisa: EUR
- Costes indirectos: 3.00 %
- IVA: 21.00 %

## R Revestimientos y trasdosados

### RF Pinturas en paramentos exteriores

#### RFR Resinas de silicona

**RFR010** m² Pintura de resina de silicona sobre paramento exterior.
Aplicación manual de dos manos de pintura de resina de silicona, color blanco, acabado mate, textura lisa, la primera mano diluida con un 15 a 20% de agua y la siguiente diluida con un 5 a 10% de agua, (rendimiento: 0,15 l/m² cada mano); previa aplicación de una mano de imprimación reguladora de la absorción a base de copolímeros acrílicos y siloxanos en emulsión acuosa, sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs030b | l | Imprimación reguladora de la absorción a base de copolímeros acrílicos y siloxanos en emulsión acuosa, para aplicar con brocha, rodillo o pistola. (material) | 0.075 | 12.08 | 0.91 |
| mt27pri010r | l | Pintura para exterior, a base de resinas de silicona y disolventes orgánicos, color blanco, acabado mate, textura lisa, permeable al vapor de agua y resistente a los rayos UV y a los álcalis; para aplicar con brocha, rodillo o pistola, según UNE-EN 1504-2. (material) | 0.300 | 13.54 | 4.06 |
| op00tal020 |  | Taladro con batidora. | 1.000 | 0.00 | 0.00 |
| mo038 | h | Oficial 1ª pintor. (mano de obra) | 0.180 | 22.53 | 4.06 |
| mo076 | h | Ayudante pintor. (mano de obra) | 0.180 | 21.78 | 3.92 |
| % | % | Costes directos complementarios | 2 % | 12.95 | 0.26 |
|  |  | Costes directos |  |  | 13.21 |
