# Pintura antibacteriana sobre paramento interior

- Propiedad del archivo: CYPE INGENIEROS, S.A.
- Formato: FIEBDC-3/2002
- Ámbito geográfico: Región de Murcia
- Divisa: EUR
- Costes indirectos: 3.00 %
- IVA: 21.00 %

## R Revestimientos y trasdosados

### RO Pinturas para uso específico

#### ROD Antibacterianas

**ROD010** m² Pintura antibacteriana sobre paramento interior.
Aplicación manual de dos manos de pintura antibacteriana, blanco, acabado mate, textura lisa, la primera mano diluida con un 10 a 25% de agua y la siguiente diluida con un 5 a 15% de agua, (rendimiento: 0,1 l/m² cada mano); previa aplicación de una mano de imprimación acrílica reguladora de la absorción, sobre paramento interior de mortero, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfs010b | l | Imprimación acrílica, reguladora de la absorción, permeable al vapor de agua y resistente a los álcalis, para aplicar con brocha, rodillo o pistola. (material) | 0.058 | 6.78 | 0.39 |
| mt27pij020a | l | Pintura antibacteriana para interior, a base de copolímeros acrílicos y pigmentos, color blanco, acabado mate, textura lisa, lavable, antimoho, transpirable y antihumedad, según ISO 22196; para aplicar con brocha, rodillo o pistola. (material) | 0.200 | 5.41 | 1.08 |
| op00tal020 |  | Taladro con batidora. | 1.000 | 0.00 | 0.00 |
| mo038 | h | Oficial 1ª pintor. (mano de obra) | 0.132 | 22.53 | 2.97 |
| mo076 | h | Ayudante pintor. (mano de obra) | 0.132 | 21.78 | 2.87 |
| % | % | Costes directos complementarios | 2 % | 7.31 | 0.15 |
|  |  | Costes directos |  |  | 7.46 |
