# Reparación de grietas con movimiento

- Propiedad del archivo: CYPE INGENIEROS, S.A.
- Formato: FIEBDC-3/2002
- Ámbito geográfico: Región de Murcia
- Divisa: EUR
- Costes indirectos: 3.00 %
- IVA: 21.00 %

## R Revestimientos y trasdosados

### RP Conglomerados tradicionales

#### RPY Reparaciones

**RPY011** m² Reparación de grietas con movimiento, de más de 5 mm de anchura, en paramento de yeso, interior, horizontal, hasta 3 m de altura, mediante picado del revestimiento con medios manuales, aplicación de masilla reforzada con fibra de vidrio de 1,20 g/cm³ de densidad y lijado de la superficie para eliminar rugosidades.
Reparación de grietas con movimiento, de más de 5 mm de anchura, en paramento de yeso, interior, horizontal, hasta 3 m de altura, mediante picado con medios manuales del revestimiento situado en los bordes de la grieta, humectación de la superficie y masillado de la zona con espátula y masilla reforzada con fibra de vidrio de 1,20 g/cm³ de densidad, y lijado final de la superficie con lija de grano fino, para eliminar rugosidades. Incluso p/p de limpieza previa de la superficie a reparar, repasos, limpieza final, recogida, acopio y carga manual de escombros sobre camión o contenedor.
Incluye: Limpieza previa de la superficie a reparar. Picado manual. Humectación del soporte. Aplicación de masilla. Lijado. Limpieza final. Carga de escombros sobre camión o contenedor.
Criterio de medición de proyecto: Superficie medida según documentación gráfica de Proyecto.
Criterio de medición de obra: Se medirá la superficie realmente ejecutada según especificaciones de Proyecto.

| Código | Ud | Descripción | Rendimiento | Precio | Importe |
|---|---|---|---|---|---|
| mt27pfj024a | kg | Masilla elástica reforzada con fibra de vidrio, de interior y exterior, de 1,20 g/cm³ de densidad, para relleno y armado de fisuras y grietas, color blanco, aplicado con espátula o llana, sobre soportes de yeso, cemento, madera y revestimientos plásticos. (material) | 0.011 | 14.17 | 0.16 |
| op00tal020 |  | Taladro con batidora. | 1.000 | 0.00 | 0.00 |
| mo033 | h | Oficial 1ª yesero. (mano de obra) | 0.271 | 17.39 | 4.71 |
| mo071 | h | Ayudante yesero. (mano de obra) | 0.351 | 16.69 | 5.86 |
| % | % | Costes directos complementarios | 2 % | 10.73 | 0.21 |
|  |  | Costes directos |  |  | 10.94 |
